# Kita Wolkennest
Leistungsbeschreibung (GAEB DA XML 3.3, DA81)
Projekt: 10995
Währung: EUR
Erstellt mit: GXML Toolbox V3.3 R20220330, ORCA AVA 27 27.00.00, 17.06.2026

## Allgemeine Hinweise zum Ablauf und Dokumentation bei Gas-, Wasser- und Entwässerungsanlagen
Allgemeine Hinweise zum Ablauf und Dokumentation bei Gas-, Wasser- und Entwässerungsanlagen nach DIN 18381

Die Bauteile von Gas-, Wasser- und Entwässerungsanlagen sind so aufeinander abzustimmen, dass die geforderte Leistung erbracht, die Betriebssicherheit gegeben und ein sparsamer und wirtschaftlicher Betrieb möglich ist. Hygienische Anforderungen müssen erfüllt und Korrosionsvorgänge sowie Steinbildung weitgehend eingeschränkt werden.
Der Auftragnehmer hat dem Auftraggeber vor Beginn der Montagearbeiten alle Angaben zu machen, die für den ungehinderten Einbau und ordnungsgemäßen Betrieb der Anlage notwendig sind. Der Auftragnehmer hat nach den Planungsunterlagen und Berechnungen des Auftraggebers die für die Ausführung erforderliche Montage- und Werkstattplanung zu erbringen und, soweit erforderlich, mit dem Auftraggeber abzustimmen. Dazu gehören insbesondere:
Montagepläne
Werkstattzeichungen
Stromlaufpläne
Fundamentpläne

Der Auftragnehmer hat dem Auftraggeber rechtzeitig die Angaben über die:
Massen der Einbauteile
Stromaufnahme und gegebenenfalls den Anlaufstrom der elektrischen Bauteile
Sonstigen Erfordernisse für den Einbau
zu machen.
Zu den für die Ausführung nötigen, vom Auftraggeber zu übergebenden Unterlagen (siehe § 3 Abs. 1 VOB/B) gehören insbesondere:
Ausführungspläne als Grundrisse
Schnitte mit Dimensionsangaben
Funktionsschemata
Strangschemata
Anlagenkonzeption mit Regelschemata
Schlitz- und Durchbruchpläne
Berechnungen der zugehörigen Rohrnetzauslegung
Berechnungen der zugehörigen Pumpenauslegungen
Auslegung anderer Bauteile
Energetische Nachweise mit wesentlichen energiebezogenen Merkmalen die der Anlagenaufwandszahl zugrunde liegen
Leistungsdaten von Bauteilen der Anlage, insbesondere auch derjenigen Bauteile, welche durch andere Gewerke hergestellt werden, z. B. Trinkwassererwärmer
Angaben zu Schallschutz
Angaben zu Wärmeschutz
Angaben zu Brandschutz

Der Auftragnehmer hat bei der Prüfung der vom Auftraggeber gelieferten Planungsunterlagen und Berechnungen (siehe § 3 Abs. 3 VOB/B) u. a. hinsichtlich der Beschaffenheit und Funktion der Anlage insbesondere zu achten auf:
- die geeignete Bauart und ausreichenden Querschnitt der Abgas-, Zuluft und Abluftanlagen, z. B. für die Verbrennungsluft oder den Verbrennungsluftverbund,
- die Sicherheitseinrichtungen,
- die Rohrleitungsquerschnitte, Pumpenauslegungen und Netzhydraulik,
- die Mess-, Steuer- und Regeleinrichtungen,
- den Schallschutz,
- den Wärmeschutz,
- den Brandschutz,
- die Luftdichtheit der Gebäudehülle
Als Bedenken nach § 4 Abs. 3 VOB/B können insbesondere in Betracht kommen:
- Unstimmigkeiten in den vom Auftraggeber gelieferten Planungsunterlagen und Berechnungen (siehe § 3 Abs. 3 VOB/B),
- erkennbar mangelhafte Ausführung, nicht rechtzeitige Fertigstellung oder Fehlen von Fundamenten, Schlitzen und Durchbrüchen,
- ungenügende Maßnahmen für den Schall-, Wärme- und Brandschutz,
- ungeeignete Bauart der Abgasanlagen und ungeeignetem Querschnitt der Abgasleitungen sowie der Zuluft- und Abluftschächte,
- unzureichende Anschlussleistung für Energieträger,
- nicht ausreichender Platz für die Bauteile bzw. für deren Transport zum Einbauort,
- unzureichende Voraussetzungen für die Aufnahme von Reaktionskräften,
- fehlende Bezugspunkte,
- ungeeignete Bedingungen, die sich aus der Witterung oder dem Raumklima ergeben (siehe Abschnitt 3.1.5),
- dem Auftragnehmer bekannt gewordene Änderungen von Voraussetzungen, die der Planung zugrunde gelegen haben.
Bei ungeeigneten Bedingungen, die sich aus der Witterung oder dem Raumklima ergeben, z. B. Temperaturen unter 5 °C bei Verlegearbeiten von Kunststoffverbundrohren in Rollenform, sind in Abstimmung mit dem Auftraggeber besondere Maßnahmen zu ergreifen. Sollten hierfür Leistungen erforderlich werden, sind dies Besondere Leistungen (siehe Abschnitt 4.2.33).
Bleibt die Leitungsführung dem Auftragnehmer überlassen, hat dieser einen Ausführungsplan zu erstellen und mit dem Auftraggeber vor Ausführung abzustimmen, damit die erforderlichen Fundament-, Schlitz-, Durchbruch- und Montagepläne erstellt werden können. Diese Leistungen sind Besondere Leistungen (siehe Abschnitt 4.2.1).
Bei Veränderungen, die vorhandene elektrische Schutzmaßnahmen an bestehenden Anlagen beeinträchtigen könnten, z. B. Einbau von Isolierstücken, hat der Auftragnehmer den Auftraggeber darauf hinzuweisen, dass durch einen zugelassenen Elektroinstallateur geprüft werden muss, ob durch die vorgesehenen Arbeiten die Schutzmaßnahmen beeinträchtigt werden.
Der Auftragnehmer hat die für die Ausführung erforderlichen Genehmigungen und anlagenspezifischen, technischen Abnahmen zu veranlassen:
Genehmigungen
Abnahmen

Stemm-, Fräs- und Bohrarbeiten am Bauwerk dürfen nur in Abstimmung mit dem Auftraggeber ausgeführt werden.
Müssen auftretende Reaktionskräfte in das Bauwerk abgeleitet werden, sind die Kräfte vom Auftragnehmer zu ermitteln und dem Auftraggeber vor Ausführung der Leistung bekannt zu geben.

## Allgemeine Hinweise zur Ausschreibung für Heizanlagen
Allgemeine Hinweise zur Ausschreibung für Heizanlagen und zentrale Wassererwärmungsanlagen nach DIN 18380 sowie Anmerkungen
Die Ausarbeitung erfolgte auf den zum Zeitpunkt der Ausschreibung gültigen Architektenplänen und den besonderen Wünschen und Vorgaben des Bauherrn.
Der Gebäudekomplex untereilt sich in nachstehende Nutzungs- und, oder Brandabschnitte:
keinen
Nebengebäude: nein
Untergeschoss: nein
Erdgeschoss: ja
Obergeschoss: nein

Vorgespräche mit den Behörden wurden bereits vom Architekten geführt.
Persönliche Schutzausrüstung, Helme, Sicherheitsschuhe, Schutzbrillen, (komplette PSA) durch AN gemäß neuester Fassung zu stellen.
Grundlagen

KOORDINATION
Verbindliche Vertragsfristen sind beim VOB/B-Vertrag grundsätzlich nur der vereinbarte Baubeginn und der Fertigstellungstermin. Zusätzlich wird vereinbart, dass sämtliche im aktuellen Bauzeitenplan genannten Fristen verbindliche Vertragsfristen sind.
Bedingt durch gleichzeitige Arbeiten anderer Gewerke ergebenden sich zwangsläufig Koordinationspunkte. Diese sind nur durch ein kooperatives Zusammenarbeiten, ein termingerechtes Arbeiten und eine einwandfreie Funktion der entsprechenden Anlagen möglich. Durch die Beauftragung durch den Bauherrn verpflichtet sich der Auftragnehmer zu jeglicher Mitarbeit wie z. B das kostenlose Erscheinen des Bauleiters zu den wöchentlichen Baustellenbesprechungen. Dazu gehört auch die Abklärung von Art, Umfang und Zeitpunkt notwendiger Vorleistungen.

0.1 Angaben zur Baustelle
BAUSTELLENEINRICHTUNG
Der genaue Standort für Baustelleneinrichtung und Baustofflagerung ist örtlich mit dem Auftraggeber festzulegen. Der gewählte Standort ist strikt für die Dauer der Arbeiten einzuhalten, so dass die Nutzung anderer Gebäudeteile nicht eingeschränkt bzw. behindert wird.
Eventuell ist ein Baukontainer durch den AN zu stellen, eine Vergütung erfolgt nicht (somit sind Kosten für Baukontainer in den Gemeinkosten mit zu kalkulieren).
Auf Anforderung der Bauleitung sind die zugeteilten Bereiche kostenlos zu räumen bzw. zu versetzen. Alle Versorgungseinrichtungen sind durch den AN zu besorgen.
1. Strom: vorhanden
2. Wasser: vorhanden
3. Abwasser: vorhanden
4. Telefon: Sache des AN
Anschlüsse sind durch den AN herzustellen. Stromkosten übernimmt AG.

0.1.1 -0.1.8 Angaben ist den vorliegenden Unterlagen zu entnehmen.
0.2 Angaben zur Ausführung
Gemäß Ausführungsplan Schema
0.2.1 Informationen zu den herzustellenden Anlagen.
Anzahl 1
Art Austausch Heizkessel
Maße
Stoffe
Ausbildung Austausch

0.2.2 Umfang der vom Auftragnehmer vorzunehmenden Installation der anlageninternen elektrischen Leitungen einschließlich Auflegen auf die Klemmen.
Die erforderlichen Elektroarbeiten im Sinne der Verkabelung wird bauseits hergestellt.  Alle Anschlüsse an die Komponenten, wie Stellantriebe, Regeleinheiten etc. sind auf Verweis auf die VOB (Gewährleistung) durch den AN "KG 420" herzustellen und in die Einheitspreise der jeweiligen Positionen mit einzukalkulieren. Dies gilt auch, wenn nicht gesondert in den Positionen darauf hingewiesen wurde.
0.2.3 Art und Bedarfe, z. B. thermischer Energiebedarf, anderer, nicht zur vertraglichen Leistung gehörender Komponenten.
Siehe Leistungsverzeichnis.
0.2.4 Geforderte Druckstufen für Anlagenteile.
PN 32 / PN 16 / PN 10 gemäß Leistungsverzeichnis.
0.2.5 Beibringen von Genehmigungen, Prüfungen und Abnahmen, z. B. Behälterprüfungen nach der Betriebssicherheitsverordnung (BetrSichV).
Durch AN KG 420 zu erbringen/zu veranlassen Kosten werden separat abgerechnet.
0.2.6 Zerstörungsfreie Prüfungen bei Hochdruckleitungen und schwer zugänglichen Leitungen.
Durch AN KG 420 zu erbringen/zu veranlassen Kosten werden separat abgerechnet.
0.2.7 Informationen zum Muster
Anzahl Nein
Art Nein
Maße Keine
Musterkonstruktion Keine
Ort der Anbringung Gemäß Plan

0.2.8 Art und Umfang von Leistungen für den Winterbau.
Gemäß Leistungsverzeichnis.
0.2.9 Schutz von Bau- und Anlagenteilen, Einrichtungsgegenständen und dergleichen.
Gemäß DIN 18380 Abs.4.1.7
0.2.10 Minderung der Wärmeleistung der Raumheizflächen durch Heizkörperverkleidungen oder sonstige Maßnahmen.
Gemäß Leistungsverzeichnis.
0.2.11 Besondere Anforderungen an Wand- und Deckendurchführungen.
Gemäß Leistungsverzeichnis.
0.2.12 Anforderungen an:
Brandschutz Sämtliche Brandschutzarbeiten, hier zum Beispiel Vermörteln und Durchführungen werden separat beauftragt und sind nicht Bestandteil der Ausschreibung, sofern dies nicht Produktspezifisch erforderlich ist. Der Auftragnehmer muss ggf. der hierfür beauftragten Firma die Installations- und Einbaurichtlinien der zu installierende Produkte übergeben und die Arbeiten in Bezug auf die Richtlinien abstimmen.
Schallschutz nicht vorhanden
Wärmeschutz Siehe Wärmeschutznachweis
Feuchteschutz Nein
Strahlschutz Nein
Energieeffizienz Austausch
Luftdichtheit der Gebäudehülle Austausch
Art und Umfang erforderlicher Leistungen.
0.2.13-02.2.15 gemäß Leistungsverzeichnis gemäß Pläne
0.2.16 Besondere physikalische und chemische Beanspruchungen, denen Stoffe und Bauteile nach dem Einbau ausgesetzt sind.
Die zum Korrosionsschutz verwendeten Bauteile müssen ihrem Verwendungszweck entsprechend dauerhaft und korrosionsgeschützt sein. Die Oberflächen sind ggf. vor dem Grundanstrich vorzubehandeln.
0.2.17 Art und Umfang von Korrosionsschutzmaßnahmen und Maßnahmen zur Vermeidung von Steinbildung.
Keine
0.2.18 Art und Umfang der Kennzeichnung von Rohrleitungen.
Gemäß Leistungsverzeichnis
0.2.19 Art und Umfang von Provisorien, z. B. vorübergehende Versorgung durch eine transportable Heizzentrale, Bereitstellung von Brennstoff, Bedienungspersonal.
Gemäß Leistungsverzeichnis
0.2.20 Vorgezogenes oder nachträgliches Herstellen von Teilen der Leistung. Zeitpunkte der -gegebenenfalls stufenweisen- Fertigstellung und Inbetriebnahme.
Gemäß DIN 18380 Abs.4.1.9
0.2.21 Schnittstellen zu anderen Gewerken.
Klärung durch AN von Schnittstellen zu anderen Gewerken und Abstimmung der technischen Anschlussbedingungen für z. B. Sanitär / Heizung / Elektro / Gebäudeautomation etc.
- Abstimmung und Festlegung von Einbauorten für Geber, Stellgeräte, Tableaus sowie Aufstellorten von Schaltschränken usw. Sofern nicht im eigenen Umfang enthalten.
- Klärung der Leitungswege, Kabeltrassen und Durchbrüche in Abstimmung mit den Firmen der beteiligten Gewerke.
- Teilnahme an vereinbarten Baustellenbesprechungen.

- Elektrische Verdrahtung:
Alle erforderlichen elektrischen Anschlüsse der im LV aufgeführten elektrischen Anlagenteile und Geräte etc. sind Leistungen des Auftragsnehmers. Sämtliche Stromlauf- und Funktionspläne aller Anlagensysteme sind der Elektrofirma in 3-facher Ausfertigung zu übergeben und zwar rechtzeitig, spätestens jedoch 6 Tage nach Aufforderung. Alle elektrischen. Geräte sind an Ort und Stelle gemäß Planunterlagen zu kennzeichnen. Um eine reibungslose Elektromontage der im LV aufgeführten elektrischen. Teile zu gewährleisten, verpflichtet sich der Auftragnehmer zu jeder erforderlichen Mitarbeit mit der Elektrofirma.
0.2.22 Angaben zur Gebäudeautomation, z. B. Schnittstellen, Schnittstellendefinition.
Gemäß Leistungsverzeichnis.
0.2.23 Art und Umfang von Leistungen zur gewerkeübergreifenden Inbetriebnahme.
Sanitär/Lüftung/Elektro/MSR
0.2.24 Durchführung von Funktionsmessungen.
Siehe Leistungsverzeichnis
0.2.25 Art und Umfang der zu erstellenden und zu übergebenden Unterlagen vor der Montage bzw. zur Bestandsdokumentation, z. B.:
Funktions- und Strangschemata, ja
Bestandspläne Soweit vorhanden
Stückliste Siehe L..V.
Mess-, Steuerungs- und Regelgeräte (MSR) Siehe L. V. Ja
Stromlaufplan Soweit erforderlich im Zuge der Ausführung
Funktionsplan der Steuerung nach DIN EN 60848 "GRAFCET, Spezifikationssprache für Funktionspläne der Ablaufsteuerung" Soweit erforderlich im Zuge der Ausführung
Funktionsbeschreibung unter Einbeziehung der Regelung mit Darstellung der Regelschemata Soweit erforderlich im Zuge der Ausführung
Protokolle über die im Rahmen der Einregulierungsarbeiten durchgeführten endgültigen Einstellungen und Messungen In Zuge der Ausführung
Ersatzteillisten Nein
Berechnung des Energiebedarfs Ja
Diagramme und Kennlinienfelder Ja
Informationslisten bei MSR-Anlagen in DDC-Technik Soweit erforderlich im Zuge der Ausführung

0.2.26-0.2.31 siehe Leistungsverzeichnis siehe Pläne.
0.2.32 Bauteilfertigung nach Ausführungsplan oder nach örtlichem Aufmaß.
In den Einheitspreisen enthalten.
0.2.33-00.2.39 siehe Leistungsverzeichnis siehe Pläne.
0.3 Einzelangaben bei Abweichungen von den ATV
0.4 Einzelangaben zu Nebenleistungen und Besonderen Leistungen
NEBENLEISTUNGEN VOB/C DIN 18380
BESONDERE LEISTUNGEN VOB/C DIN 18380
0.5 Abrechnungseinheiten
0.5.1 Flächenmaß (m2), getrennt nach Art, Aufbau und mittlerem Verlegeabstand, für Flächenheizungen, z. B. Fußbodenheizungen
0.5.2 Längenmaß (m), getrennt nach Art, Maßen und Wanddicke, für regelmäßig industriell vorgefertigte Luftleitungen.
0.5.3 Anzahl (St) getrennt nach:
- Wand- und Deckendurchführungen mit besonderen Anforderungen, z. B. luftdicht oder gasdicht,
- Einzelbefestigungen für Rohrleitungen, Tragkonstruktionen, Festpunkte,
- Apparate, Verteiler, Sammler,
- Wärmeerzeuger, Wassererwärmer, Abgasanlagen, Regelungen,
- Heizflächen aller Art,
- Abnehmen, Wiederaufstellen und Wiederanschließen schon montierter Heizflächen,
- Funktions-, Bezeichnungs- und Hinweisschilder,
- Bauteile mit besonderen Anforderungen an den Schallschutz, z. B. an die Körperschalldämmung,
- Bauteile für Brandschutzmaßnahmen,
- alle übrigen Teile, wie
  - Einrichtungen zur Regelung und Anzeige von Temperatur, Druck, Wasserstand und dergleichen,
  - Sicherheitseinrichtungen für Temperatur, Druck, Wasserstand und dergleichen,
- Pumpen und Armaturen
0.5.4 Masse (kg, t), getrennt nach Art und Maßen, für besondere Befestigungskonstruktionen, Frostschutzmittel oder organische Wärmeträger.
AUFMAß
Das Aufmaß ist auf handelsübliche Formblöcke mit 2-fachem Durchschlag zu erstellen. Des Weiteren sind auf jedem Aufmaßblatt folgende Eintragungen aufzuführen:
1. Projekt
2. Gewerk
3. Titel
4. Position
5. ausgeführte Arbeiten
6. Bauteilbezeichnung
7. Raumbezeichnung
8. Stromkreiszuweisung (wenn erforderlich)
9. durchgehende Blattnummerierung
10. Bezeichnung des Materials
11. Datum
12. Unterschrift des Aufmaßerstellers der Ausführungsfirma
13. Unterschrift der Bauleitung
Das Aufmaß ist mit Aufmaßzeichnung einschließlich Kanalstücklisten zu erstellen.
ANFORDERUNG:
Grundlage dieses Leistungsnachweises sind die jeweils gültigen Ausgaben der:
- VOB Teil A, DIN 1960
- VOB Teil B, DIN 1961
- VOB Teil C
Mit der Abgabe des Angebotes versichert der Bieter, dass er Art und Umfang des Projektes und die zu erbringenden Leistungen, Möglichkeiten, Schwierigkeiten und Beschränkungen der auszuführenden Leistungen ordnungsgemäß überprüft hat. Die nachfolgende Beschreibung der Leistungen gilt in Verbindung mit den Planunterlagen.
Der Bieter hat alle Teilleistungen eigenverantwortlich aufeinander abzustimmen, so dass alle erforderlichen Leistungen zur vollkommenen, gebrauchsfertigen Herstellung der Gesamtanlage in seinem Angebot erfasst und mit den angebotenen Einheitspreisen (inkl. Transport, Schutzverpackung, Zubehör und Montage) abgegolten sind.
Bedenken zur Realisierung und Ausführung wurde im Zuge der Ausschreibung geäußert.
Es werden hohe Anforderungen an die Erscheinung und die entsprechend gehobene Ausführungsqualität (weil Sichtmontage) gestellt.
Besonders wichtig für die Bauausführung ist die Umsetzung der planerischen, architektonischen Vorgaben und Qualitäten bis ins Detail. Dies gilt im selben Maße auch für die technische Installation und Ausstattung.
Sämtliche Angaben des Bieters sowie die notwendigen Materialangaben und Bemusterungsangaben hat der Bieter seinem Angebot beizufügen.
Für die Ausführung aller Arbeiten gilt insgesamt die VOB in neuester Fassung. Zur technischen Ausführung sind alle nach DIN 18299 (ATV) sowie DIN 18379 gültigen Regeln zu beachten. Darüber hinaus gelten alle zum Ausführungszeitpunkt die Ausführungszeichnungen des Architekten und des Fachplaners. Für die Ausführung gelten die einschlägig gültigen EN- und DIN-Normen, VDI- und VDE- Richtlinien.
Anlagenteile und Materialien sind entsprechend den im Leistungsverzeichnis vorgegebenen Qualitäten und Anforderungen bzw. Typen oder Fabrikate anzubieten.
Ersatzteilversorgung und Fabrikatswahl:
Es sind nur solche Stoffe und Bauteile zu verwenden, bei denen die Lieferbarkeit von Zubehör und Ersatzteilen für die Dauer von 20 Jahren sichergestellt werden kann. Die Entscheidung über die zum Einbau gelangenden Fabrikate behält sich der Auftraggeber vor.

EINWEISUNG
Das Bedienungspersonal muss bei der Übergabe der Anlage an die Bauherrschaft in die Bedienung, Funktion und Überwachung der Anlage eingewiesen sein. Der Auftragnehmer hat sich davon zu überzeugen, dass das von ihm eingewiesene Personal seine Anweisungen verstanden hat und die Anlage ordnungsgemäß bedienen kann. Über die Einweisung ist eine Niederschrift anzufertigen.

BAUTAGESBERICHTE
Vom Auftragnehmer sind gemäß VOB/C Bautagesberichte zu führen. Sie müssen alle Angaben enthalten, die für die Ausführung und Abrechnung des Auftrages von Bedeutung sein können. Die Bautagesberichte sind der Bauleitung unaufgefordert wöchentlich zur Kontrolle vorzulegen.

## - Bestandsunterlagen
- Bestandsunterlagen
Die Dokumentationsunterlagen sind vom Auftragnehmer zu
erstellen und vor der Abnahme in 3-facher Ausfertigung
vorzulegen. Anhand der Unterlagen muss auch nicht
fachkundig geschultem Personal die korrekte Bedienung
und Wartung der Anlagen ermöglicht werden.

- Bestandsunterlagen auf Datenträgern
Zusätzlich sind alle aktualisierten
Dokumentationsunterlagen auf Datenträger in 2'facher
Ausführung dem Auftraggeber zum Zeitpunkt der Abnahme
zu übergeben. Bei der Datenstrukturierung ist folgende
CAD-Organisationsstruktur zu berücksichtigen.
Textdokumente, Tabellen, Berechnungsergebnisse und
Bilder sind in folgenden Datenformaten abzulegen:

Textdokumente  in Word Format
Tabellen  in Excel Format
Berechnungsergebnisse in Word Format
Bilder  in JPEG Format

Wärmedämmarbeiten, die nach der Montage von Bauteilen
nicht mehr oder nur unter erschwerten Bedingungen
ausgeführt werden können, sind vom Auftragnehmer vor
diesen Montagen gegen Vergütung entspr. Pos. Im
Leistungsverzeichnis "Wärmedämmung" durchzuführen.

Die Montage von Antrieben, Schaltern und Geräten hat so
zu erfolgen, dass nach Abschluss der Arbeiten jederzeit
ein einwandfreier Zugang und die Bedienbarkeit gegeben
sind. Verschleißbauteile müssen im Rahmen von
Wartungsarbeiten jederzeit auswechselbar sein.

NEBENLEISTUNGEN
**************************
Ergänzend zu den in VOB/C DIN 18380
genannten Leistungen gelten als Nebenleistungen:

Prüfen der übergebenen Pläne auf richtige Anordnung von
Durchbrüchen, Aussparungen, Befestigungen und
Unterkonstruktionen.

Vollständiges Entfernen von Verpackungsfolien und
Etiketten an montierten Bauteilen vor der Übergabe.

Anzeichnen von Durchbrüchen sowie sonstige Angaben für
bauseitige Leistungen.

Stemm- und Bohrarbeiten für die Befestigung von
Halterungen, Konsolen und sonstigen
Befestigungskonstruktionen.

Schlagen oder Nachschlagen kleinerer Wanddurchbrüche
und Schlitze, Bohren von Durchführungen vereinzelter
Anschlüsse.

Schallschutzmaßnahmen im Rahmen der Vorbemerkungen,
sofern diese nicht separat im Leistungsverzeichnis
beschrieben werden.

Reinigen, Ausblasen bzw. Aussaugen von Bauteilen, wie
Kanäle, Kabelrinnen oder Verteiler, vor der
Inbetriebnahme und Abnahme bzw. Übergabe.

## KALKULATIONSHINWEIS:
KALKULATIONSHINWEIS:

Es wird noch einmal darauf hingewiesen das:

Die Kosten für die nachfolgend aufgeführten Leistungen
sind in die Einheitspreise einzukalkulieren.

Elektrische Verdrahtung:
Alle erforderlichen elektrischen Anschlüsse der im LV
aufgeführten elektrischen Anlagenteile und Geräte etc.
sind Leistungen des Auftragsnehmers. Sämtliche
Stromlauf- und Funktionspläne aller Anlagensysteme sind
der Elektrofirma in 3-facher Ausfertigung zu übergeben
und zwar rechtzeitig, spätestens jedoch 6 Tage nach
Aufforderung. Alle elektrischen. Geräte sind an Ort und
Stelle gemäß Planunterlagen zu kennzeichnen. Um eine
reibungslose Elektromontage der im LV aufgeführten
elektrischen. Teile zu gewährleisten, verpflichtet sich der
Auftragnehmer zu jeder erforderlichen Mitarbeit mit der
Elektrofirma.

Liefern, Vorhalten und wieder Entfernen aller zu
Ausführung benötigter Arbeitsgerüste, Transportmittel,
Geräte, Werkzeuge, nach Vorschrift der
Arbeitsstättenverordnung §5, eventuell abschießbarer
Material/Baukontainer bzw. Bautür.

Persönliche Schutzausrüstung, Helme,
Sicherheitsschuhe, Schutzbrillen,(komplette PSA).

## 01 KG 410 / KG 420

### Titel 01 KG 410 Sanitär

#### Bereich 01.01 Schmutzwasserleitungen

**01.01.1 Abwasserltg PP heißwasserbest. DN/OD50 Gebäude**
STLB-Bau 2026-04 044
Abwasserleitung aus PP-Rohr DIN EN 1451-1, heißwasserbeständig (bis 95 Grad C), DN/OD 50, Verbindung mit Steckmuffe, einschl. Dichtringen, Verlegung in Gebäuden, Form- und Verbindungsstücke werden gesondert vergütet, Arbeitshöhe des Montageortes bis 3,5 m über der Standfläche des hierfür erforderlichen Gerüstes,
Hersteller und Typ '....................................................'
vom Bieter einzutragen.
Menge: 20,000 m
Zeitansatz: 0,53

**01.01.2 Abwasserltg PP heißwasserbest. DN/OD75 Gebäude**
STLB-Bau 2026-04 044
Abwasserleitung aus PP-Rohr DIN EN 1451-1, heißwasserbeständig (bis 95 Grad C), DN/OD 75, Verbindung mit Steckmuffe, einschl. Dichtringen, Verlegung in Gebäuden, Form- und Verbindungsstücke werden gesondert vergütet, Arbeitshöhe des Montageortes bis 3,5 m über der Standfläche des hierfür erforderlichen Gerüstes,
Hersteller und Typ '....................................................'
vom Bieter einzutragen.
Menge: 13,000 m
Zeitansatz: 0,49

**01.01.3 Abwasserltg PP heißwasserbest. DN/OD100 Gebäude**
STLB-Bau 2026-04 044
Abwasserleitung aus PP-Rohr DIN EN 1451-1, heißwasserbeständig (bis 95 Grad C), DN/OD 100, Verbindung mit Steckmuffe, einschl. Dichtringen, Verlegung in Gebäuden, Form- und Verbindungsstücke werden gesondert vergütet, Arbeitshöhe des Montageortes bis 3,5 m über der Standfläche des hierfür erforderlichen Gerüstes,
Hersteller und Typ '....................................................'
vom Bieter einzutragen.
Menge: 15,000 m
Zeitansatz: 0,48

**01.01.4 Bogen bis 45Grad Abwasserltg PP heißwasserbest. DN/OD50**
STLB-Bau 2026-04 044
Bogen, bis 45 Grad, für Abwasserleitung, aus PP-Rohr DIN EN 1451-1, heißwasserbeständig (bis 95 Grad C), DN/OD 50,
Hersteller und Typ '....................................................'
vom Bieter einzutragen.
Menge: 40,000 St
Zeitansatz: 0,08

**01.01.5 Bogen bis 45Grad Abwasserltg PP heißwasserbest. DN/OD75**
STLB-Bau 2026-04 044
Bogen, bis 45 Grad, für Abwasserleitung, aus PP-Rohr DIN EN 1451-1, heißwasserbeständig (bis 95 Grad C), DN/OD 75,
Hersteller und Typ '....................................................'
vom Bieter einzutragen.
Menge: 8,000 St
Zeitansatz: 0,10

**01.01.6 Bogen bis 45Grad Abwasserltg PP heißwasserbest. DN/OD100**
STLB-Bau 2026-04 044
Bogen, bis 45 Grad, für Abwasserleitung, aus PP-Rohr DIN EN 1451-1, heißwasserbeständig (bis 95 Grad C), DN/OD 100,
Hersteller und Typ '....................................................'
vom Bieter einzutragen.
Menge: 15,000 St
Zeitansatz: 0,13

**01.01.7 Abzweig 45Grad Abwasserltg PP heißwasserbest. DN/OD50**
STLB-Bau 2026-04 044
Abzweig, 45 Grad, für Abwasserleitung, aus PP-Rohr DIN EN 1451-1, heißwasserbeständig (bis 95 Grad C), DN/OD 50,
Hersteller und Typ '....................................................'
vom Bieter einzutragen.
Menge: 5,000 St
Zeitansatz: 0,12

**01.01.8 Abzweig 45Grad Abwasserltg PP heißwasserbest. DN/OD75**
STLB-Bau 2026-04 044
Abzweig, 45 Grad, für Abwasserleitung, aus PP-Rohr DIN EN 1451-1, heißwasserbeständig (bis 95 Grad C), DN/OD 75,
Hersteller und Typ '....................................................'
vom Bieter einzutragen.
Menge: 4,000 St
Zeitansatz: 0,15

**01.01.9 Abzweig 45Grad Abwasserltg PP heißwasserbest. DN/OD100**
STLB-Bau 2026-04 044
Abzweig, 45 Grad, für Abwasserleitung, aus PP-Rohr DIN EN 1451-1, heißwasserbeständig (bis 95 Grad C), DN/OD 100,
Hersteller und Typ '....................................................'
vom Bieter einzutragen.
Menge: 5,000 St
Zeitansatz: 0,20

**01.01.10 Abzweig 45-90Grad Abwasserltg PP heißwasserbest. DN/OD50**
STLB-Bau 2026-04 044
Abzweig, über 45 bis 90 Grad, für Abwasserleitung, aus PP-Rohr DIN EN 1451-1, heißwasserbeständig (bis 95 Grad C), DN/OD 50,
Hersteller und Typ '....................................................'
vom Bieter einzutragen.
Menge: 8,000 St
Zeitansatz: 0,12

**01.01.11 Abzweig 45-90Grad Abwasserltg PP heißwasserbest. DN/OD75**
STLB-Bau 2026-04 044
Abzweig, über 45 bis 90 Grad, für Abwasserleitung, aus PP-Rohr DIN EN 1451-1, heißwasserbeständig (bis 95 Grad C), DN/OD 75,
Hersteller und Typ '....................................................'
vom Bieter einzutragen.
Menge: 6,000 St
Zeitansatz: 0,15

**01.01.12 Abzweig 45-90Grad Abwasserltg PP heißwasserbest. DN/OD100**
STLB-Bau 2026-04 044
Abzweig, über 45 bis 90 Grad, für Abwasserleitung, aus PP-Rohr DIN EN 1451-1, heißwasserbeständig (bis 95 Grad C), DN/OD 100,
Hersteller und Typ '....................................................'
vom Bieter einzutragen.
Menge: 7,000 St
Zeitansatz: 0,20

**01.01.13 Abzweig red. 45-90Grad Abwasserltg PP heißwasserbest. DN/OD75 DN50**
STLB-Bau 2026-04 044
Abzweig, reduziert, über 45 bis 90 Grad, für Abwasserleitung, aus PP-Rohr DIN EN 1451-1, heißwasserbeständig (bis 95 Grad C), DN/OD 75, 2. DN/OD 50,
Hersteller und Typ '....................................................'
vom Bieter einzutragen.
Menge: 7,000 St
Zeitansatz: 0,15

**01.01.14 Abzweig red. 45-90Grad Abwasserltg PP heißwasserbest. DN/OD100 DN75**
STLB-Bau 2026-04 044
Abzweig, reduziert, über 45 bis 90 Grad, für Abwasserleitung, aus PP-Rohr DIN EN 1451-1, heißwasserbeständig (bis 95 Grad C), DN/OD 100, 2. DN/OD 75,
Hersteller und Typ '....................................................'
vom Bieter einzutragen.
Menge: 7,000 St
Zeitansatz: 0,20

**01.01.15 Abzweig red. 45-90Grad Abwasserltg PP heißwasserbest. DN/OD100 DN50**
STLB-Bau 2026-04 044
Abzweig, reduziert, über 45 bis 90 Grad, für Abwasserleitung, aus PP-Rohr DIN EN 1451-1, heißwasserbeständig (bis 95 Grad C), DN/OD 100, 2. DN/OD 50,
Hersteller und Typ '....................................................'
vom Bieter einzutragen.
Menge: 7,000 St
Zeitansatz: 0,20

**01.01.16 Reduzierstück Abwasserltg PP heißwasserbest. DN/OD100 DN75**
STLB-Bau 2026-04 044
Reduzierstück, für Abwasserleitung, aus PP-Rohr DIN EN 1451-1, heißwasserbeständig (bis 95 Grad C), DN/OD 100, 2. DN/OD 75,
Hersteller und Typ '....................................................'
vom Bieter einzutragen.
Menge: 4,000 St
Zeitansatz: 0,13

**01.01.17 Reduzierstück Abwasserltg PP heißwasserbest. DN/OD100 DN50**
STLB-Bau 2026-04 044
Reduzierstück, für Abwasserleitung, aus PP-Rohr DIN EN 1451-1, heißwasserbeständig (bis 95 Grad C), DN/OD 100, 2. DN/OD 50,
Hersteller und Typ '....................................................'
vom Bieter einzutragen.
Menge: 6,000 St
Zeitansatz: 0,13

**01.01.18 Reduzierstück Abwasserltg PP heißwasserbest. DN/OD75 DN50**
STLB-Bau 2026-04 044
Reduzierstück, für Abwasserleitung, aus PP-Rohr DIN EN 1451-1, heißwasserbeständig (bis 95 Grad C), DN/OD 75, 2. DN/OD 50,
Hersteller und Typ '....................................................'
vom Bieter einzutragen.
Menge: 7,000 St
Zeitansatz: 0,10

**01.01.19 Objektanschlussbogen Abwasserltg PE heißwasserbest. schallgedämmt DN/OD56**
STLB-Bau 2026-04 044
Objekt-Anschlussbogen, gleichschenkelig, für Abwasserleitung, aus PE-Rohr, heißwasserbeständig und schallgedämmt, DN/OD 56,
Hersteller und Typ '....................................................'
vom Bieter einzutragen.
Menge: 5,000 St
Zeitansatz: 0,09

**01.01.20 Rohrschelle Stahl verz L bis 0,5m DN56**
STLB-Bau 2026-04 042
Rohraufhängung als Rohrschelle, aus verzinktem Stahl, mit schalldämmenden Einlagen, Anforderungen entsprechend DIN 4109-1, Länge Aufhängung bis 0,5 m, Befestigung mit Gewindestäben, mit bauaufsichtlich zugelassenen Dübeln, einschl. Bohrarbeiten, Befestigungsuntergrund Beton, Rohr aus Stahl, DN 56, für Abwasser,
Hersteller und Typ '....................................................'
vom Bieter einzutragen.
Menge: 15,000 St
Zeitansatz: 0,14

**01.01.21 Rohrschelle Stahl verz L bis 0,5m DN75**
STLB-Bau 2026-04 042
Rohraufhängung als Rohrschelle, aus verzinktem Stahl, mit schalldämmenden Einlagen, Anforderungen entsprechend DIN 4109-1, Länge Aufhängung bis 0,5 m, Befestigung mit Gewindestäben, mit bauaufsichtlich zugelassenen Dübeln, einschl. Bohrarbeiten, Befestigungsuntergrund Beton, Rohr aus Stahl, DN 75, für Abwasser,
Hersteller und Typ '....................................................'
vom Bieter einzutragen.
Menge: 10,000 St
Zeitansatz: 0,15

**01.01.22 Rohrschelle Stahl verz L bis 0,5m DN110**
STLB-Bau 2026-04 042
Rohraufhängung als Rohrschelle, aus verzinktem Stahl, mit schalldämmenden Einlagen, Anforderungen entsprechend DIN 4109-1, Länge Aufhängung bis 0,5 m, Befestigung mit Gewindestäben, mit bauaufsichtlich zugelassenen Dübeln, einschl. Bohrarbeiten, Befestigungsuntergrund Beton, Rohr aus Stahl, DN 110, für Abwasser,
Hersteller und Typ '....................................................'
vom Bieter einzutragen.
Menge: 25,000 St
Zeitansatz: 0,16

**01.01.23 Anschluß an Abwassergrundleitung DN100**
Anschluß an Abwassergrundleitung DN100
herstellen, einschl. Verbindungs- und
Befestigungsmaterial.
Hersteller und Typ '....................................................'
vom Bieter einzutragen.
Menge: 4,000 St

**01.01.24 Anschluß an Dachentlüftung DN 100 herstellen,**
Anschluß an Dachentlüftung DN 100 herstellen,
einschl. Verbindungs- und Befestigungsmaterial.
Hersteller und Typ '....................................................'
vom Bieter einzutragen.
Menge: 2,000 St

**01.01.25 Schwitzwasser-Schlauchisolierung DN 100, 13 mm**
Schwitzwasser-Schlauchisolierung DN 100, 13 mm
an Entlüftungsleitungen die innerhalb der Vorwand
verlegt werden. Dämmung aus schwerentflammbaren
Stoffen DIN 4102 Teil 1 Baustoffklasse B 1, in
Gebäuden,
Rohrhalterungen durchgehend isolieren, Bogen und
Abzweige auf Segment zuschneiden,
Dämmdicke 13 mm.
Hersteller und Typ '....................................................'
vom Bieter einzutragen.
Menge: 6,000 m

**01.01.26 Bodenablauf Geruchverschluss Reinigungsöffnung PP Abgang senkr. Klebeflansch DN100 Aufsatzstück Rostrahmen Kunststoff H 100-150mm Abdeckpl. Stahl niro lose eingelegt Durchm. 100mm K3**
STLB-Bau 2026-04 044
Bodenablauf DIN EN 1253-1 mit Geruchverschluss mit einer Sperrwasserhöhe von mind. 50 mm, aus Kunststoff, mit Reinigungsöffnung, Gehäuse aus PP, Abgang senkrecht, mit Klebeflansch, Anschluss DN 100, mit Aufsatzstück und Rostrahmen, Aufsatzstück aus Kunststoff, Höhe über 100 bis 150 mm, mit Abdeckplatte aus nichtrostendem Stahl, lose eingelegt, Rost-Durchmesser 100 mm, Klasse K 3,
Hersteller und Typ '....................................................'
vom Bieter einzutragen.
Menge: 1,000 St
Zeitansatz: 0,87

**01.01.27 Dichtheitsprüfung Sammel-Anschluss-Fallltg DN/OD110**
STLB-Bau 2026-04 044
Dichtheitsprüfung DIN 1986-30, an Sammel-, Anschluss- und Fallleitung(en), aus PE-Rohr DIN EN 1519-1, heißwasserbeständig, DN/OD 110, prüfen mit Wasser, Prüfung abschnittsweise, Wasser wird auf der Baustelle beigestellt und ist nach Gebrauch schadlos zu beseitigen, einschl. aller erforderlichen Anlagen, Abdichtungen, Verankerungen und Rohrverschlüsse.
Menge: 1,000 m

#### Bereich 01.02 Trrinkwasserleitungen

*Hinweis: Mehrschichtverbundrohr*
Mehrschichtverbundrohr
Grundsätzlich sollen die Rohre gebogen werden, bevor eine Verbindung mit Fittingen erfolgt.
Es ist ein Systemrohre zu verwenden, welches vor Ort durch Herstellerwerkzeuge mit folgenden Biegeradien gebogen werden kann:
Durchmesser für Rohre.
Außendurchmesser Rohr Biegeradius Minimaler Ovaler Rohrdurchmesser
(mm)  (cm)  (mm)
16  6,0  15
20  7,0  19
25  9,0  24
32  12  30
40  16,0  37
50  20,0  47
63  22,0  59
75  26,0  71
63 und 75 mm mit geeigneten Biegematrizen und maximal
30 Grad.
Der angegebene
Biegeradius bezieht sich auf die Innenseite
des Bogens gemäß EN 10255.
Die Bogeninnenseite darf weder Eindrücke noch
Stauchungen aufweisen.
Der Schutzmantel darf nicht beschädigt werden.

**01.02.1 Rohr Mehrschichtverbundwerkstoff TW AD 16mm Ringe Wärmedämmung 100% GEG**
STLB-Bau 2026-04 042
Rohrleitung aus Mehrschichtverbundwerkstoff, für Trinkwasser warm und kalt DIN 1988-200, Außendurchmesser 16 mm, in Ringen, mit werkseitig aufgebrachter Wärmedämmung gemäß Gebäudeenergiegesetz (GEG) 100 %, einschl. Klebe- und Dichtungsmittel, sowie Herstellen der Verbindungen, Form- und Verbindungsstücke werden gesondert vergütet, Arbeitshöhe des Montageortes bis 3,5 m über der Standfläche des hierfür erforderlichen Gerüstes,
Hersteller und Typ '....................................................'
vom Bieter einzutragen.
Menge: 10,000 m
Zeitansatz: 0,50

**01.02.2 Rohr Mehrschichtverbundwerkstoff TW AD 20mm Ringe Wärmedämmung 100% GEG**
STLB-Bau 2026-04 042
Rohrleitung aus Mehrschichtverbundwerkstoff, für Trinkwasser warm und kalt DIN 1988-200, Außendurchmesser 20 mm, in Ringen, mit werkseitig aufgebrachter Wärmedämmung gemäß Gebäudeenergiegesetz (GEG) 100 %, einschl. Klebe- und Dichtungsmittel, sowie Herstellen der Verbindungen, Form- und Verbindungsstücke werden gesondert vergütet, Arbeitshöhe des Montageortes bis 3,5 m über der Standfläche des hierfür erforderlichen Gerüstes,
Hersteller und Typ '....................................................'
vom Bieter einzutragen.
Menge: 60,000 m
Zeitansatz: 0,46

**01.02.3 Rohr Mehrschichtverbundwerkstoff TW AD 25mm Ringe Wärmedämmung 100% GEG**
STLB-Bau 2026-04 042
Rohrleitung aus Mehrschichtverbundwerkstoff, für Trinkwasser warm und kalt DIN 1988-200, Außendurchmesser 25 mm, in Ringen, mit werkseitig aufgebrachter Wärmedämmung gemäß Gebäudeenergiegesetz (GEG) 100 %, einschl. Klebe- und Dichtungsmittel, sowie Herstellen der Verbindungen, Form- und Verbindungsstücke werden gesondert vergütet, Arbeitshöhe des Montageortes bis 3,5 m über der Standfläche des hierfür erforderlichen Gerüstes,
Hersteller und Typ '....................................................'
vom Bieter einzutragen.
Menge: 45,000 m
Zeitansatz: 0,43

**01.02.4 Rohr Mehrschichtverbundwerkstoff TW AD 32mm Ringe Wärmedämmung 50% GEG**
STLB-Bau 2026-04 042
Rohrleitung aus Mehrschichtverbundwerkstoff, für Trinkwasser warm und kalt DIN 1988-200, Außendurchmesser 32 mm, in Ringen, mit werkseitig aufgebrachter Wärmedämmung gemäß Gebäudeenergiegesetz (GEG) 50 %, einschl. Klebe- und Dichtungsmittel, sowie Herstellen der Verbindungen, Form- und Verbindungsstücke werden gesondert vergütet, Arbeitshöhe des Montageortes bis 3,5 m über der Standfläche des hierfür erforderlichen Gerüstes,
Hersteller und Typ '....................................................'
vom Bieter einzutragen.
Menge: 5,000 m
Zeitansatz: 0,41

**01.02.5 Rohr Mehrschichtverbundwerkstoff TW AD 32mm Ringe Wärmedämmung 50% GEG**
STLB-Bau 2026-04 042
Rohrleitung aus Mehrschichtverbundwerkstoff, für Trinkwasser warm und kalt DIN 1988-200, Außendurchmesser 32 mm, in Ringen, mit werkseitig aufgebrachter Wärmedämmung gemäß Gebäudeenergiegesetz (GEG) 50 %, einschl. Klebe- und Dichtungsmittel, sowie Herstellen der Verbindungen, Form- und Verbindungsstücke werden gesondert vergütet, Arbeitshöhe des Montageortes bis 3,5 m über der Standfläche des hierfür erforderlichen Gerüstes,
Hersteller und Typ '....................................................'
vom Bieter einzutragen.
Menge: 3,000 m
Zeitansatz: 0,41

**01.02.6 Reduzierstück Messing TW Durchm. 32mm x 25mm**
Reduzierstück, aus Messing, für Rohrleitung aus Mehrschichtverbundwerkstoff, für Trinkwasser kalt DIN 1988-200, Durchmesser 32 mm, 2. Durchmesser 25 mm.
Hersteller und Typ '....................................................'
vom Bieter einzutragen.
Menge: 4,000 St
Zeitansatz: 0,12

**01.02.7 T-Stück TW Durchm. 20mm**
T-Stück, für Rohrleitung aus Mehrschichtverbundwerkstoff, für Trinkwasser kalt DIN 1988-200, Durchmesser 20 mm.
Hersteller und Typ '....................................................'
vom Bieter einzutragen.
Menge: 12,000 St
Zeitansatz: 0,16

**01.02.8 T-Stück reduziert TW Durchm. 25mm x 20mm**
T-Stück, reduziert, für Rohrleitung aus Mehrschichtverbundwerkstoff, für Trinkwasser kalt DIN 1988-200, Durchmesser 25 mm, 2. Durchmesser 20 mm.
Hersteller und Typ '....................................................'
vom Bieter einzutragen.
Menge: 2,000 St
Zeitansatz: 0,17

**01.02.9 T-Stück reduziert TW Durchm. 20mm x 16mm**
T-Stück, reduziert, für Rohrleitung aus Mehrschichtverbundwerkstoff, für Trinkwasser kalt DIN 1988-200, Durchmesser 20 mm, 2. Durchmesser 16 mm.
Hersteller und Typ '....................................................'
vom Bieter einzutragen.
Menge: 10,000 St
Zeitansatz: 0,15

**01.02.10 T-Stück reduziert TW Durchm. 25mm x 20mm**
T-Stück, reduziert, für Rohrleitung aus Mehrschichtverbundwerkstoff, für Trinkwasser kalt DIN 1988-200, Durchmesser 25 mm, 2. Durchmesser 20 mm.
Hersteller und Typ '....................................................'
vom Bieter einzutragen.
Menge: 2,000 St
Zeitansatz: 0,17

**01.02.11 Übergangsstück AG TW Durchm. 20mm R1/2**
Übergangsstück, mit Außengewinde, für Rohrleitung aus Mehrschichtverbundwerkstoff, für Trinkwasser kalt DIN 1988-200, Durchmesser 20 mm, Gewindeanschluss R 1/2.
Hersteller und Typ '....................................................'
vom Bieter einzutragen.
Menge: 7,000 St
Zeitansatz: 0,12

**01.02.12 Übergangsstück AG TW Durchm. 25mm R3/4**
Übergangsstück, mit Außengewinde, für Rohrleitung aus Mehrschichtverbundwerkstoff, für Trinkwasser kalt DIN 1988-200, Durchmesser 25 mm, Gewindeanschluss R 3/4.
Hersteller und Typ '....................................................'
vom Bieter einzutragen.
Menge: 4,000 St
Zeitansatz: 0,13

**01.02.13 Übergangsstück AG TW Durchm. 32mm R1**
Übergangsstück, mit Außengewinde, für Rohrleitung aus Mehrschichtverbundwerkstoff, für Trinkwasser kalt DIN 1988-200, Durchmesser 32 mm, Gewindeanschluss R 1.
Hersteller und Typ '....................................................'
vom Bieter einzutragen.
Menge: 4,000 St
Zeitansatz: 0,15

**01.02.14 Übergangswinkel 90Grad TW Durchm. 16mm**
Übergangswinkel, 90 Grad, für Rohrleitung aus Mehrschichtverbundwerkstoff, für Trinkwasser kalt DIN 1988-200, Durchmesser 16 mm.
Hersteller und Typ '....................................................'
vom Bieter einzutragen.
Menge: 10,000 St
Zeitansatz: 0,11

**01.02.15 Übergangswinkel 90Grad TW Durchm. 20mm**
Übergangswinkel, 90 Grad, für Rohrleitung aus Mehrschichtverbundwerkstoff, für Trinkwasser kalt DIN 1988-200, Durchmesser 20 mm.
Hersteller und Typ '....................................................'
vom Bieter einzutragen.
Menge: 25,000 St
Zeitansatz: 0,12

**01.02.16 T-Stück flexibler Elastomerschaum Wärmedämmung Rohr DN20 Gebäude 0,033W/(mK) D 40mm**
STLB-Bau 2026-04 047
T-Stück aus flexiblem Elastomerschaum DIN EN 14304, Wärmedämmung DIN 4140 an haus- und betriebstechnischen Anlagen, an Rohrleitung, DN 20, im Gebäude, Baustoffklasse DIN 4102-1 B1 (schwerentflammbar), Wärmeleitfähigkeit 0,033 W/(mK) bei 40 Grad C Mitteltemperatur DIN EN 12667, Dämmschichtdicke 40 mm, Arbeitshöhe des Montageortes bis 3,5 m über der Standfläche des hierfür erforderlichen Gerüstes,
Hersteller und Typ '....................................................'
vom Bieter einzutragen.
Menge: 30,000 St
Zeitansatz: 0,05

**01.02.17 T-Stück flexibler Elastomerschaum Wärmedämmung Rohr DN25 Gebäude 0,033W/(mK) D 40mm**
STLB-Bau 2026-04 047
T-Stück aus flexiblem Elastomerschaum DIN EN 14304, Wärmedämmung DIN 4140 an haus- und betriebstechnischen Anlagen, an Rohrleitung, DN 25, im Gebäude, Baustoffklasse DIN 4102-1 B1 (schwerentflammbar), Wärmeleitfähigkeit 0,033 W/(mK) bei 40 Grad C Mitteltemperatur DIN EN 12667, Dämmschichtdicke 40 mm, Arbeitshöhe des Montageortes bis 3,5 m über der Standfläche des hierfür erforderlichen Gerüstes,
Hersteller und Typ '....................................................'
vom Bieter einzutragen.
Menge: 4,000 St
Zeitansatz: 0,05

**01.02.18 Übergangsstück flexibler Elastomerschaum Wärmedämmung Rohr DN20 Gebäude 0,033W/(mK) D 20mm**
STLB-Bau 2026-04 047
Übergangsstück aus flexiblem Elastomerschaum DIN EN 14304, Wärmedämmung DIN 4140 an haus- und betriebstechnischen Anlagen, an Rohrleitung, DN 20, im Gebäude, Baustoffklasse DIN 4102-1 B1 (schwerentflammbar), Wärmeleitfähigkeit 0,033 W/(mK) bei 40 Grad C Mitteltemperatur DIN EN 12667, Dämmschichtdicke 20 mm, Arbeitshöhe des Montageortes bis 3,5 m über der Standfläche des hierfür erforderlichen Gerüstes,
Hersteller und Typ '....................................................'
vom Bieter einzutragen.
Menge: 7,000 St
Zeitansatz: 0,05

**01.02.19 Übergangsstück flexibler Elastomerschaum Wärmedämmung Rohr DN25 Gebäude 0,033W/(mK) D 30mm**
STLB-Bau 2026-04 047
Übergangsstück aus flexiblem Elastomerschaum DIN EN 14304, Wärmedämmung DIN 4140 an haus- und betriebstechnischen Anlagen, an Rohrleitung, DN 25, im Gebäude, Baustoffklasse DIN 4102-1 B1 (schwerentflammbar), Wärmeleitfähigkeit 0,033 W/(mK) bei 40 Grad C Mitteltemperatur DIN EN 12667, Dämmschichtdicke 30 mm, Arbeitshöhe des Montageortes bis 3,5 m über der Standfläche des hierfür erforderlichen Gerüstes,
Hersteller und Typ '....................................................'
vom Bieter einzutragen.
Menge: 4,000 St
Zeitansatz: 0,05

**01.02.20 Übergangsstück flexibler Elastomerschaum Wärmedämmung Rohr DN32 Gebäude 0,033W/(mK) D 40mm**
Übergangsstück aus flexiblem Elastomerschaum DIN EN 14304, Wärmedämmung DIN 4140 an haus- und betriebstechnischen Anlagen, an Rohrleitung, DN 32, im Gebäude, Baustoffklasse DIN 4102-1 B1 (schwerentflammbar), Wärmeleitfähigkeit 0,033 W/(mK) bei 40 Grad C Mitteltemperatur DIN EN 12667, Dämmschichtdicke 40 mm, Arbeitshöhe des Montageortes bis 3,5 m über der Standfläche des hierfür erforderlichen Gerüstes.
Hersteller und Typ '....................................................'
vom Bieter einzutragen.
Menge: 4,000 St
Zeitansatz: 0,05

**01.02.21 Bogen flexibler Elastomerschaum Wärmedämmung Rohr DN15 Gebäude 0,033W/(mK) D 20mm**
STLB-Bau 2026-04 047
Bogen aus flexiblem Elastomerschaum DIN EN 14304, Wärmedämmung DIN 4140 an haus- und betriebstechnischen Anlagen, an Rohrleitung, DN 15, im Gebäude, Baustoffklasse DIN 4102-1 B1 (schwerentflammbar), Wärmeleitfähigkeit 0,033 W/(mK) bei 40 Grad C Mitteltemperatur DIN EN 12667, Dämmschichtdicke 20 mm, Arbeitshöhe des Montageortes bis 3,5 m über der Standfläche des hierfür erforderlichen Gerüstes,
Hersteller und Typ '....................................................'
vom Bieter einzutragen.
Menge: 15,000 St
Zeitansatz: 0,05

**01.02.22 Bogen flexibler Elastomerschaum Wärmedämmung Rohr DN20 Gebäude 0,033W/(mK) D 30mm**
Bogen aus flexiblem Elastomerschaum DIN EN 14304, Wärmedämmung DIN 4140 an haus- und betriebstechnischen Anlagen, an Rohrleitung, DN 20, im Gebäude, Baustoffklasse DIN 4102-1 B1 (schwerentflammbar), Wärmeleitfähigkeit 0,033 W/(mK) bei 40 Grad C Mitteltemperatur DIN EN 12667, Dämmschichtdicke 30 mm, Arbeitshöhe des Montageortes bis 3,5 m über der Standfläche des hierfür erforderlichen Gerüstes.
Hersteller und Typ '....................................................'
vom Bieter einzutragen.
Menge: 10,000 St
Zeitansatz: 0,05

#### Bereich 01.03 Armaturen

**01.03.1 Hygienespülung mit zwei Anschlüssen**
Hygienespülung mit zwei Anschlüssen
Hygienespülung mit zwei Anschlüssen
für zeitgesteuerte Intervallspülung.
Für automatisch auslösende Wasserwechsel zur Sicherstellung des bestimmungsgemäßen Betriebs eine Wasseranlage. Zum  turbulenten Wasserwechsel in Trinkwasserleitungen bis DN 50, mit zwei Anschlüssen (Wasserwechselgruppen)für Trinkwasser kalt und Trinkwasser warm, mediumberührte Metallteile aus entzinkungsfreiem und korrosionsbeständigem Rotguss, beständig gegen aggressives Wasser, Edelstahl und trinkwasserzugelassenen Kunststoffen, zum Einbau für alle Einbausituationen (Auf- und Unterputz), zum Einbau im Nassbau oder in Vorwandsystemen, Montage mittelst Bohrschablone, Einbaurahmen (inkl. Tiefenausgleich) und Befestigungsmaterial, Wechseldeckel (inkl. Deckelsicherung) mit Magnetschnapper, Revisionsöffnung, Außengewinde für flachdichtende Verschraubungen, mit Absperrfunktion zur Wartung, Magnetventil mit integriertem Feinsieb, Durchfluss 10l/min (5l/min oder 15l/min), werkseitig montiertes Spül-Set für Inbetriebnahme, alle funktionellen Bauteile werkzeugfrei wartbar, integrierte Überlaufüberwachung, integrierter Siphon  mit entnehmbarer Geruchsverschlusskappe, Freier Ablauf nach DIN EN 1717, Sperrwasserhöhe 50mm nach DIN 1986-100, Abflussnennweite (DN 40 und DN 50),
Steuereinheit, Inbetriebnahme manuell am Gerät mit Hand, intervallgesteuertes Spülen, bis zu 100.000 Ereigniseinträge zum Nachweis des bestimmungsgemäßen Betriebes (Auslesung über USB), potentialfreier Störmeldekontakt, automatische Erkennung und Überprüfung aller funktionalen Bauteile, Summer für Störmeldungen (in drei Lautstärkestufen), LED-Statusanzeige, externe Verbindungen ausnahmslos als Festanschluss im Gehäuse, Regler im Gehäuse montiert mit Ausgangskabel 5m,
Steuereinheit mit DVGW-Zulassung, SVGW-Zulassung, WRAS-Zulassung, KIWA-Zulassung, BELGAQUA-Zulassung, nach UBA-Bewertungsgrundlage, Schallschutzzulassung nach DIN EN ISO 3822 Klasse 1 (bis 30 l/min), Druckstufe PN 10, max. Betriebstemperatur 70 °C, Schutzart IP44, Spannungsversorgung 230 V AC, elektrische Leistungsaufnahme 4,5 W, Leistungsaufnahme Standby 3,9 W
Hersteller und Typ ‘
....................................................'
vom Bieter einzutragen.
Menge: 1,000 St

**01.03.2 Elektro-Durchflusswassererwärmer 18kW elektr. geregelt G3/8**
Elektro-Durchflusswassererwärmer, offen, hängende Anordnung, mit VDE-EMC-Zeichen, für Überbeckenmontage, Bemessungsbetriebsspannung 400 V AC, Leistung 18 kW, elektronisch geregelt, stufenlose Leistungsregelung, Temperatureinstellung von 35 bis 60 Grad C, Anschluss G 3/8, für festen Anschluss.
Hersteller und Typ
eingestellte Temperatur 43°C
Hersteller und Typ ‘
....................................................'
vom Bieter einzutragen.

Mustervorschlag

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Menge: 1,000 St
Zeitansatz: 1,44

**01.03.3 Elektro-Durchflusswassererwärmer 3,5kW elektr. geregelt G3/8**
Elektro-Durchflusswassererwärmer, offen, hängende Anordnung, mit VDE-EMC-Zeichen, für Unterbeckenmontage, Bemessungsbetriebsspannung 230 V AC, Leistung 3,5 kW, elektronisch geregelt, stufenlose Leistungsregelung, Anschluss G 3/8, mit Anschlussleitung und Schutzkontaktstecker.
Hersteller und Typ
eingestellte Temperatur 43°C
Hersteller und Typ ‘
....................................................'
vom Bieter einzutragen.

Mustervorschlag

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Menge: 1,000 St
Zeitansatz: 1,50

**01.03.4 Einhandmischer Standmontage Waschbeckenbatterie DN15 Metall Ausladung bis 120mm Hebel TW-Erwärmer geschl. Durchflusskl.Z Strahlregler H bis 90mm**
Einhandmischer für Standmontage, Waschbeckenbatterie, eigensicher gegen Rückfließen, DN 15, Armaturenkörper aus Metall, verchromt, Ausladung bis 120 mm, Oberteil mit Kolbenkartusche, Auslöseelement aus Metall, verchromt, mit Hebel, für geschlossenen Trinkwassererwärmer, Durchflussklasse Z (max. 0,15 l/s), mit festem Auslauf, mit Strahlregler ohne Luftansaugung DIN EN 246, Auslaufhöhe bis 90 mm, mit Ablaufgarnitur und Zugbetätigung,
Hersteller und Typ '....................................................'
vom Bieter einzutragen.

Mustervorschlag

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Menge: 6,000 St
Zeitansatz: 0,58

**01.03.5 Freistrom-Kombi-Rückflussverhinderer,**
Freistrom-Kombi-Rückflussverhinderer,
mit Entleerstopfen, AG,
geeignet für
Zirkulationssysteme durch sehr niedrigen
Öffnungsdruck, mediumberührte
Metallteile aus entzinkungsfreiem und
korrosionsbeständigem Rotguss, beständig
gegen aggressives Wasser, wartungsfreie
Spindelabdichtung mit selbstfettender
EPDM-Lippendichtung, unter Druck
austauschbar, EPDM-Sitzdichtung, Kegel
drehbar gelagert, gegen Druckschläge
gesichert, Außengewinde für
flachdichtende Verschraubungen, mit
Entleerstopfen, mit Prüfeinrichtung,
Spindelgewinde außerhalb des Mediums,
kontrollierbare RV-Patrone als
Kunststoff-Strömungskörper,
verschleißfester Ventilsitz aus
Edelstahl, mit schwarzem Handrad,
totraumfrei, für waagerechten und
senkrechten Einbau geeignet, mit
Absperrfunktion zur Wartung, mit
Offenstellungsanzeige, DVGW-Zulassung,
SVGW-Zulassung, KIWA-Zulassung,
BELGAQUA-Zulassung, Kunststoffteile mit
KTW- und W 270-Zulassung, nach
UBA-Bewertungsgrundlage, bis DN 32
Schallschutzzulassung nach DIN EN ISO
3822 Klasse 1, DIN EN 13959, ÜA-Reg.-Nr.
R-15.2.3-21-17048, WIEN-ZERT, Druckstufe
PN 10, max. Betriebstemperatur 65 GradC,
kurzfristige Spitzentemperatur 90 GradC.
Hersteller und Typ '....................................................'
vom Bieter einzutragen.
Menge: 1,000 St

**01.03.6 Dämmschale für Schrägsitzventile,**
Dämmschale für Schrägsitzventile,
Freistrom-Absperrventile,
geschlossenzellig geschäumtes
Polyethylen, schalldämmend, einfache
Montage durch Verschlussclipse oder mit
handelsüblichen Klebern diffusionsdicht
verschließbar, zur Einhaltung der
Anforderung gemäß GEG 2023,
Baustoffklasse B1 nach DIN 4102,
CE-Kennzeichnung, min.
Betriebstemperatur -40 GradC, max.
Betriebstemperatur 90 GradC, Hinweis:
nicht passend für
Freistrom-Absperrventil mit
Flanschanschluss.
Hersteller und Typ '....................................................'
vom Bieter einzutragen.
Menge: 2,000 St

**01.03.7 Innengewinde-Verschraubung DN 15**
Innengewinde-Verschraubung aus
Rotguss, mediumberührte
Metallteile aus entzinkungsfreiem und
korrosionsbeständigem Rotguss, beständig
gegen aggressives Wasser, mit
Überwurfmutter für flachdichtendes
Anschlussgewinde inkl. EPDM-Dichtung,
nach UBA-Bewertungsgrundlage, DIN EN
1213, ÜA-Reg.-Nr. R-15.2.3-21-17048,
WIEN-ZERT
DN 15
Hersteller und Typ '....................................................'
vom Bieter einzutragen.
Menge: 3,000 St

**01.03.8 Innengewinde-Verschraubung DN 20**
Innengewinde-Verschraubung aus
Rotguss, mediumberührte
Metallteile aus entzinkungsfreiem und
korrosionsbeständigem Rotguss, beständig
gegen aggressives Wasser, mit
Überwurfmutter für flachdichtendes
Anschlussgewinde inkl. EPDM-Dichtung,
nach UBA-Bewertungsgrundlage, DIN EN
1213, ÜA-Reg.-Nr. R-15.2.3-21-17048,
WIEN-ZERT
DN 20
Hersteller und Typ '....................................................'
vom Bieter einzutragen.
Menge: 4,000 St

**01.03.9 Innengewinde-Verschraubung DN 25**
Innengewinde-Verschraubung aus
Rotguss, mediumberührte
Metallteile aus entzinkungsfreiem und
korrosionsbeständigem Rotguss, beständig
gegen aggressives Wasser, mit
Überwurfmutter für flachdichtendes
Anschlussgewinde inkl. EPDM-Dichtung,
nach UBA-Bewertungsgrundlage, DIN EN
1213, ÜA-Reg.-Nr. R-15.2.3-21-17048,
WIEN-ZERT
DN 25
Hersteller und Typ '....................................................'
vom Bieter einzutragen.
Menge: 3,000 St

**01.03.10 Probenahmeventil Rotguss absperrbar DN8**
Probenahmeventil, zur Bestimmung mikrobiologischer und chemischer Parameter nach TrinkwVO, für Trinkwasser DIN 1988-200, Gehäuse, Oberteil und wasserberührende Teile der Innengarnitur aus Rotguss, Ventilkörper 360 Grad drehbar mit abflammbarem und drehbarem Auslaufbogen aus nichtrostendem Stahl, absperrbar, Gewindeanschluss, DN 8.
Hersteller und Typ '....................................................'
vom Bieter einzutragen.
Menge: 3,000 St
Zeitansatz: 0,12

**01.03.11 Probenahmeventil DN10 Überwurfmutter Gewindeanschl. G3/8 Messing**
STLB-Bau 2026-04 045
Probenahmeventil zum Anschluss an Eckventil, zur Bestimmung mikrobiologischer und chemischer Parameter nach TrinkwVO, einschl. abnehmbarem Probeentnahmerohr und Sicherungskappe, DN 10, mit Überwurfmutter und Gewindeanschluss G 3/8, Abgang mit Gewindeanschluss 3/8 für Entnahmearmatur, aus Messing, verchromt,
Hersteller und Typ '....................................................'
vom Bieter einzutragen.
Menge: 3,000 St
Zeitansatz: 0,10

**01.03.12 Geruchverschluss Waschbecken 1 1/4xDN32 Stahl niro Flaschengeruchverschluss**
Geruchverschluss für Waschbecken, 1 1/4 x DN 32, aus nichtrostendem Stahl, als Flaschengeruchverschluss.
Hersteller und Typ '....................................................'
vom Bieter einzutragen.
Menge: 6,000 St
Zeitansatz: 0,15

**01.03.13 Ablaufventil Waschbecken DN32 Messing Stopfenventil**
Ablaufventil DIN EN 274-1, für Waschbecken DN 32, aus Messing, verchromt, als Stopfenventil, Gewindeanschluss aus Messing.
Hersteller und Typ '....................................................'
vom Bieter einzutragen.
Menge: 6,000 St
Zeitansatz: 0,10

**01.03.14 Schallschutz-Set für Wand-WC**
Schallschutz-Set für Wand-WC
Hersteller und Typ '....................................................'
vom Bieter einzutragen.
Menge: 5,000 St

**01.03.15 Eckventil Absperr-Anschlussventil DN10 Gewindeanschl. G1/2 Schmutzfänger Messing Rückflussverhinderer Entleerungsstutzen Rosette**
STLB-Bau 2026-04 045
Eckventil, als Absperr- und Anschlussventil, DN 10, Geräuschverhalten DIN 4109-1 Gruppe I, mit Prüfbericht, mit Gewindeanschluss G 1/2, mit Schmutzfänger, aus Messing, verchromt, mit Rückflussverhinderer und Entleerungsstutzen, mit Rosette,
Hersteller und Typ '....................................................'
vom Bieter einzutragen.
Menge: 12,000 St
Zeitansatz: 0,10

**01.03.16 Eckventil Absperr-Anschlussventil DN15 Gewindeanschl. G1/2 Schmutzfänger Messing Rückflussverhinderer Entleerungsstutzen Rosette**
STLB-Bau 2026-04 045
Eckventil, als Absperr- und Anschlussventil, DN 15, Geräuschverhalten DIN 4109-1 Gruppe I, mit Prüfbericht, mit Gewindeanschluss G 1/2, mit Schmutzfänger, aus Messing, verchromt, mit Rückflussverhinderer und Entleerungsstutzen, mit Rosette,
Hersteller und Typ '....................................................'
vom Bieter einzutragen.
Menge: 1,000 St
Zeitansatz: 0,10

#### Bereich 01.04 Installationselemente

**01.04.1 Installationsel. maxB 600 mm Inwandmontage WC-El. Einbauspülkasten höhenverstellbar**
Installationselement, Einbau in Trockenbauwand mit vorh. Unterkonstruktion aus Metall, Bekleidung wird gesondert vergütet,
max. Breite Installationselement '600' mm, für Inwandmontage,
für Aufbau auf Rohfußboden,
Oberkante Fertigfußboden '120' mm, mit
Montageraumabdeckung, WC-Element, mit Einbauspülkasten DIN EN 14055, Spülmenge 4 bis 9 l, Auslösung der Spülung manuell, Auslöseart mechanisch, mit Schallschutz DIN 4109-1, für Wandbefestigung, höhenverstellbar, mit Füßen, Fußstützen höhenverstellbar bis 20 cm, mit Befestigung und Anschlüssen für Zu- und Abläufe
Anzahl Zuläufe
1
mit Abflussverrohrung und Ablaufbogen,
aus Kunststoff, DN 100, Ablaufbogen aus PE-HD-Rohr,
Hersteller und Typ
Element für Kinder- und KleinKinder-Stand-WC,
Hersteller und Typ ‘
....................................................'
vom Bieter einzutragen.

.
Menge: 3,000 St
Zeitansatz: 1,32

**01.04.2 Installationsel. maxB 600 mm Inwandmontage WC-El. Einbauspülkasten höhenverstellbar**
Installationselement, Einbau in Trockenbauwand mit vorh. Unterkonstruktion aus Metall, Bekleidung wird gesondert vergütet,
max. Breite Installationselement '600' mm, für Inwandmontage,
für Aufbau auf Rohfußboden,
Oberkante Fertigfußboden '120' mm, mit
Montageraumabdeckung, WC-Element, mit Einbauspülkasten DIN EN 14055, Spülmenge 4 bis 9 l, Auslösung der Spülung manuell, Auslöseart mechanisch, mit Schallschutz DIN 4109-1, für Wandbefestigung, höhenverstellbar, mit Füßen, Fußstützen höhenverstellbar bis 20 cm, mit Befestigung und Anschlüssen für Zu- und Abläufe mit Verrohrung aus Kupfer DIN EN 1057,
Anzahl Zuläufe
1
mit Abflussverrohrung und Ablaufbogen,
aus Kunststoff, DN 100, Ablaufbogen aus PE-HD-Rohr.
Hersteller und Typ ‘
....................................................'
vom Bieter einzutragen.
Menge: 1,000 St
Zeitansatz: 1,32

**01.04.3 Installationsel. maxB 600 mm Inwandmontage WC-El. Einbauspülkasten höhenverstellbar barrierefr. Befestig.mög. Stütze Griffe**
Installationselement, Einbau in Trockenbauwand mit vorh. Unterkonstruktion aus Metall, Bekleidung wird gesondert vergütet,
max. Breite Installationselement '600' mm, für Inwandmontage,
für Aufbau auf Rohfußboden,
Oberkante Fertigfußboden '120' mm, mit
Montageraumabdeckung, WC-Element, mit Einbauspülkasten DIN EN 14055, Spülmenge 6 l, Auslösung der Spülung elektronisch über Funktaster (Batterie), Auslöseart elektronisch, mit Schallschutz DIN 4109-1, für Wandbefestigung, höhenverstellbar, mit Füßen, Fußstützen höhenverstellbar bis 20 cm, als barrierefreie Ausführung DIN 18040, mit Befestigungsmöglichkeiten für Rückenstütze und Stützklappgriffe, Ausführung für 2 Griffe, mit Befestigung und Anschlüssen für Zu- und Abläufe
Anzahl Zuläufe
1
mit Abflussverrohrung und Ablaufbogen,
aus Kunststoff, DN 100, Ablaufbogen aus PE-HD-Rohr.
Hersteller und Typ ‘
....................................................'
vom Bieter einzutragen.
Menge: 1,000 St
Zeitansatz: 1,32

**01.04.4 Installationsel. maxB 600 mm Inwandmontage Waschbecken-El. höhenverstellbar**
Installationselement, Einbau in Trockenbauwand mit vorh. Unterkonstruktion aus Metall, Bekleidung wird gesondert vergütet,
max. Breite Installationselement '600' mm, für Inwandmontage,
für Aufbau auf Rohfußboden,
Oberkante Fertigfußboden '120' mm, mit
Montageraumabdeckung, Waschbecken-Element, mit Schallschutz DIN 4109-1, für Wandbefestigung, höhenverstellbar, mit Füßen, Fußstützen höhenverstellbar bis 20 cm, mit Befestigung und Anschlüssen für Zu- und Abläufe
Anzahl Zuläufe
1
mit Abflussverrohrung und Ablaufbogen,
aus Kunststoff, DN 50, Ablaufbogen aus PE-HD-Rohr.
Hersteller und Typ ‘
....................................................'
vom Bieter einzutragen.
Menge: 6,000 St
Zeitansatz: 0,82

**01.04.5 Installationsel. maxB 600 mm Inwandmontage Waschbecken-El. UP-Geruchverschluss höhenverstellbar**
Installationselement, Einbau in Trockenbauwand mit vorh. Unterkonstruktion aus Metall, Bekleidung wird gesondert vergütet,
max. Breite Installationselement '600' mm, für Inwandmontage,
für Aufbau auf Rohfußboden,
Oberkante Fertigfußboden '120' mm, mit
Montageraumabdeckung, Waschbecken-Element, mit UP-Geruchverschluss, mit Schallschutz DIN 4109-1, für Wandbefestigung, höhenverstellbar, mit Füßen, Fußstützen höhenverstellbar bis 20 cm, mit Befestigung und Anschlüssen für Zu- und Abläufe
Anzahl Zuläufe
1
mit Abflussverrohrung und Ablaufbogen,
aus Kunststoff, DN 50, Ablaufbogen aus PE-HD-Rohr.
Hersteller und Typ ‘
....................................................'
vom Bieter einzutragen.
Menge: 1,000 St
Zeitansatz: 0,82

**01.04.6 Installationsel. maxB 600 mm Inwandmontage Geschirrspül-Waschmaschinen-El. höhenverstellbar**
Installationselement, Einbau in Trockenbauwand mit vorh. Unterkonstruktion aus Metall, Bekleidung wird gesondert vergütet,
max. Breite Installationselement '600' mm, für Inwandmontage,
für Aufbau auf Rohfußboden,
Oberkante Fertigfußboden '120' mm, mit
Montageraumabdeckung, Geschirrspül-/Waschmaschinen-Element, mit Schallschutz DIN 4109-1, als Wandarmatur, Auslass DN 15, für Wandbefestigung, höhenverstellbar, mit Füßen, Fußstützen höhenverstellbar bis 20 cm, mit Befestigung und Anschlüssen für Zu- und Abläufe
Anzahl Zuläufe
1
mit Abflussverrohrung und Ablaufbogen,
aus Kunststoff, DN 50, Ablaufbogen aus PE-HD-Rohr,
Hersteller und Typ
incl. UP-Geruchsverschluss
Hersteller und Typ ‘
....................................................'
vom Bieter einzutragen.

.
Menge: 1,000 St
Zeitansatz: 0,82

#### Bereich 01.05 Sanitärobjekte und Zubehör

**01.05.1 Tiefspül-WC Sanitärporzellan glasiert abgerundet bodenstehend H bis 290mm Sitzbacken Fuge verfüllen elast.Dichtstoff Silikon B 5mm**
Tiefspül-WC, aus Sanitärporzellan, glasiert, abgerundet, mit wasserabweisender Beschichtung, mit offenem Spülrand, bodenstehend, Spülmenge 6 l, Kinderausführung, Höhe bis 290 mm, Abgang waagerecht, mit Sitzbacken, Befestigung mit Schrauben, verdeckt, einschl. Verfüllen der Fugen, mit elastischem Dichtstoff DIN EN 15651-3, Basis Silikon, Klasse XS 2, Volumenschwund kleiner gleich 20 %, Fugenbreite 5 mm, Farbton weiß, Fugenausbildung rechteckig,
Hersteller und Typ '....................................................'
vom Bieter einzutragen.

Mustervorschlag
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Menge: 2,000 St
Zeitansatz: 2,66

**01.05.2 Tiefspül-WC Sanitärporzellan glasiert abgerundet hängend H bis 350mm WC-Sitz Deckel Absenkautomatik Fuge verfüllen elast.Dichtstoff Silikon B 5mm**
Tiefspül-WC, aus Sanitärporzellan, glasiert, abgerundet, mit wasserabweisender Beschichtung, mit offenem Spülrand, wandhängend, Spülmenge 6 l, Kinderausführung, Höhe bis 350 mm, Abgang waagerecht, mit WC-Sitz, Deckel mit Absenkautomatik, Befestigung mit Schrauben, verdeckt, einschl. Verfüllen der Fugen, mit elastischem Dichtstoff DIN EN 15651-3, Basis Silikon, Klasse XS 2, Volumenschwund kleiner gleich 20 %, Fugenbreite 5 mm, Farbton weiß, Fugenausbildung rechteckig,
Hersteller und Typ '....................................................'
vom Bieter einzutragen.

Mustervorschlag

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Menge: 1,000 St
Zeitansatz: 1,95

**01.05.3 Tiefspül-WC Sanitärporzellan glasiert abgerundet hängend H bis 450mm Ausladung 500-600mm WC-Sitz Deckel Absenkautomatik Fuge verfüllen elast.Dichtstoff Silikon B 5mm**
Tiefspül-WC DIN EN 997, aus Sanitärporzellan, glasiert, Farbton weiß, abgerundet, spülrandfrei, wandhängend, Spülmenge 6 l, Sonderhöhe, Höhe bis 450 mm, Ausladung über 500 bis 600 mm, Abgang waagerecht, mit WC-Sitz, Deckel mit Absenkautomatik, Befestigung mit Schrauben, verdeckt, mit Schallschutz DIN 4109-1, einschl. Verfüllen der Fugen, mit elastischem Dichtstoff DIN EN 15651-3, Basis Silikon, neutralvernetzend, Fugenbreite 5 mm, Farbton weiß,
Hersteller und Typ '....................................................'
vom Bieter einzutragen.

Mustervorschlag
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Menge: 1,000 St
Zeitansatz: 1,95

**01.05.4 Tiefspül-WC Sanitärporzellan glasiert hochglatt abgerundet hängend Ausladung 650-700mm WC-Sitz Deckel Fuge verfüllen elast.Dichtstoff Silikon B 5mm**
Tiefspül-WC DIN EN 997, als barrierefreie Ausführung DIN 18040, aus Sanitärporzellan, glasiert, hochglatt, Farbton weiß, abgerundet, spülrandfrei, wandhängend, Spülmenge 6 l, Ausladung über 650 bis 700 mm, Abgang waagerecht, mit WC-Sitz, mit Deckel, einschl. Verfüllen der Fugen, mit elastischem Dichtstoff DIN EN 15651-3, Basis Silikon, Fugenbreite 5 mm,
Hersteller und Typ '....................................................'
vom Bieter einzutragen.

Mustervorschlag

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Menge: 1,000 St
Zeitansatz: 1,95

**01.05.5 WC-Rückenstütze Kunststoff**
WC-Rückenstütze für WC-Ausladung von 650 bis 700 mm, aus Kunststoff, Farbton weiß, mit Befestigungselementen,
Hersteller und Typ '....................................................'
vom Bieter einzutragen.

Mustervorschlag

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Menge: 1,000 St
Zeitansatz: 0,25

**01.05.6 Stützklappgriff WC Kunststoff aufgeraut Ausladung 850mm Papierhalter**
Stützklappgriff für WC, aus Kunststoff, Griffigkeit durch Aufrauen, Ausladung 850 mm, belastbar bis 100 kg am Griffvorderteil, mit Fallbremse, mit Papierhalter, Befestigung mit Flansch, Schrauben verdeckt,
Hersteller und Typ '....................................................'
vom Bieter einzutragen.

Mustervorschlag

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Menge: 1,000 St
Zeitansatz: 0,20

**01.05.7 Stützklappgriff WC Kunststoff aufgeraut Ausladung 850mm Spülauslösung Auslösung durch Funksteuerung**
Stützklappgriff für WC, aus Kunststoff, Griffigkeit durch Aufrauen, Ausladung 850 mm, belastbar bis 100 kg am Griffvorderteil, mit Fallbremse, mit Spülauslösung, durch Funksteuerung, Befestigung mit Flansch, Schrauben verdeckt,
Hersteller und Typ '....................................................'
vom Bieter einzutragen.

Mustervorschlag

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Menge: 1,000 St
Zeitansatz: 0,25

**01.05.8 Waschbecken Sanitärporzellan unterfahrbar B 600-650mm Ausladung 500-550mm Fuge verfüllen elast.Dichtstoff Silikon B 5mm**
Waschbecken, Beckenaußenform rechteckig, Beckeninnenform rechteckig, aus Sanitärporzellan, Farbton weiß, glasiert, mit hydrophober Beschichtung, mit Loch für Einlocharmatur, mit Überlauf, für Ablaufventil, unterfahrbar DIN 18040, Breite über 600 bis 650 mm, Ausladung über 500 bis 550 mm, Befestigung an Installationselement, mit Schallschutz DIN 4109-1, einschl. Verfüllen der Fugen, mit elastischem Dichtstoff DIN EN 15651-3, Basis Silikon, Fugenbreite 5 mm,
Hersteller und Typ '....................................................'
vom Bieter einzutragen.

Mustervorschlag

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Menge: 1,000 St
Zeitansatz: 1,17

**01.05.9 Waschbecken Sanitärporzellan B 600-650mm Ausladung 450-500mm Fuge verfüllen elast.Dichtstoff Silikon B 5mm**
Waschbecken, Beckenaußenform rechteckig, Beckeninnenform rechteckig, aus Sanitärporzellan, Farbton weiß, glasiert, mit hydrophober Beschichtung, mit Loch für Einlocharmatur, mit Überlauf, für Ablaufventil, Breite über 600 bis 650 mm, Ausladung über 450 bis 500 mm, Befestigung an Installationselement, mit Schallschutz DIN 4109-1, einschl. Verfüllen der Fugen, mit elastischem Dichtstoff DIN EN 15651-3, Basis Silikon, Fugenbreite 5 mm,
Hersteller und Typ '....................................................'
vom Bieter einzutragen.

Mustervorschlag

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Menge: 1,000 St
Zeitansatz: 1,14

**01.05.10 Waschbecken Sanitärporzellan B 500-550mm Ausladung 400-450mm Fuge verfüllen elast.Dichtstoff Silikon B 5mm**
Waschbecken, Beckenaußenform rechteckig, Beckeninnenform rechteckig, aus Sanitärporzellan, Farbton weiß, glasiert, mit hydrophober Beschichtung, mit Loch für Einlocharmatur, mit Überlauf, für Ablaufventil, Breite über 500 bis 550 mm, Ausladung über 400 bis 450 mm, Befestigung an Installationselement, mit Schallschutz DIN 4109-1, einschl. Verfüllen der Fugen, mit elastischem Dichtstoff DIN EN 15651-3, Basis Silikon, Fugenbreite 5 mm,
Hersteller und Typ '....................................................'
vom Bieter einzutragen.

Mustervorschlag

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Menge: 4,000 St
Zeitansatz: 1,01

**01.05.11 Spiegel Kristallspiegel Kippspiegel verstellbar rechteckig H 60 cm B 60 cm C-Kante**
Spiegel, als Kristallspiegel DIN EN 1036-1, als Kippspiegel, verstellbar, mit Glasrückenschutz, rechteckig,
Höhe '60' cm,
Breite '60' cm, mit C-Kante, poliert und versiegelt, Spiegel ohne
Rahmen, Befestigung mit Spiegelklammern, sichtbare Teile aus Metall, verchromt,
Hersteller und Typ '....................................................'
vom Bieter einzutragen.

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Menge: 1,000 St
Zeitansatz: 0,44

**01.05.12 Spiegel Kristallspiegel für Flieseneinbau rechteckig H 40 cm B 50 cm**
Spiegel, als Kristallspiegel DIN EN 1036-1, für Fliesenaufbau, mit Glasrückenschutz, ESG, rechteckig,
Höhe '40' cm,
Breite '50' cm, poliert und versiegelt, Befestigung mit Kleber,
Hersteller und Typ '....................................................'
vom Bieter einzutragen.

Mustervorschlag

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Menge: 5,000 St
Zeitansatz: 0,37

**01.05.13 Abdeckpl. Einbauspülkasten flächenbündig Zweimengenspülung Kunststoff Betätigungsel. Kunststoff**
Abdeckplatte für Einbauspülkasten, flächenbündig, für Zweimengenspülung, aus Kunststoff, Farbton weiß, mit Betätigungselement, aus Kunststoff, Auslösung manuell, mechanisch, für Betätigung von vorn,
Hersteller und Typ '....................................................'
vom Bieter einzutragen.

Mustervorschlag

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Menge: 4,000 St
Zeitansatz: 0,20

**01.05.14 Abdeckpl. Einbauspülkasten flächenbündig Zweimengenspülung Kunststoff Betätigungsel. Kunststoff**
Abdeckplatte für Einbauspülkasten, flächenbündig, für Zweimengenspülung, aus Kunststoff, Farbton weiß, mit Betätigungselement, aus Kunststoff, Auslösung berührungslos, für Betätigung von vorn,
Hersteller und Typ '....................................................'
vom Bieter einzutragen.

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Menge: 1,000 St
Zeitansatz: 0,20

#### Bereich 01.06 Hygienegerät

**01.06.1 WC-Rollenhalter für Aufputzmontage**
WC-Rollenhalter für Aufputzmontage, Chromnickelstahl,
Oberfläche seidenmatt, Materialstärke 0,8
mm, für eine Rolle bis maximal 130 mm
(D), inklusive Edelstahlschrauben und
Dübel.
Abmessungen 135 x 130 x 25 mm (B x H x T)
Hersteller und Typ ‘
....................................................'
vom Bieter einzutragen.

Mustervorschlag

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Menge: 4,000 St

**01.06.2 Reserve WC-Rollenhalter für Aufputzmontage**
Reserve WC-Rollenhalter für Aufputzmontage, Chromnickelstahl,
Oberfläche seidenmatt, Materialstärke 0,8
mm, für eine Rolle bis maximal 130 mm
(D), inklusive Edelstahlschrauben und
Dübel.
Hersteller und Typ ‘
....................................................'
vom Bieter einzutragen.

Mustervorschlag

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Menge: 5,000 St

**01.06.3 Haken Messing Handtuchhaken Ausladung 25mm Einfachhaken**
Haken, aus Messing, verchromt, als Handtuchhaken, Ausladung 25 mm, als Einfachhaken, Befestigungsschrauben verdeckt,
Hersteller und Typ '....................................................'
vom Bieter einzutragen.

Mustervorschlag

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Menge: 6,000 St
Zeitansatz: 0,12

#### Bereich 01.07 Stundenlohnarbeiten, Sonstiges

**01.07.1 Obermonteur/-in sämtliche Kosten/Zuschläge**
STLB-Bau 2025-10 091
Stundenlohnarbeiten durch Obermonteur/-in
der Verrechnungssatz für die jeweilige Arbeitskraft umfasst sämtliche Aufwendungen wie Lohn- und Gehaltskosten, Lohn- und Gehaltsnebenkosten, Zuschläge, lohngebundene und lohnabhängige Kosten, sonstige Sozialkosten, Gemeinkosten, Wagnis und Gewinn.
Menge: 10,000 h

**01.07.2 Monteur/-in sämtliche Kosten/Zuschläge**
STLB-Bau 2025-10 091
Stundenlohnarbeiten durch Monteur/-in
der Verrechnungssatz für die jeweilige Arbeitskraft umfasst sämtliche Aufwendungen wie Lohn- und Gehaltskosten, Lohn- und Gehaltsnebenkosten, Zuschläge, lohngebundene und lohnabhängige Kosten, sonstige Sozialkosten, Gemeinkosten, Wagnis und Gewinn.
Menge: 10,000 h

**01.07.3 Bauhelfer/-in sämtliche Kosten/Zuschläge**
STLB-Bau 2025-10 091
Stundenlohnarbeiten durch Bauhelfer/-in
der Verrechnungssatz für die jeweilige Arbeitskraft umfasst sämtliche Aufwendungen wie Lohn- und Gehaltskosten, Lohn- und Gehaltsnebenkosten, Zuschläge, lohngebundene und lohnabhängige Kosten, sonstige Sozialkosten, Gemeinkosten, Wagnis und Gewinn.
Menge: 10,000 h

**01.07.4 Bohrhammer Werkzeug Bedienungspersonal bis 0,25kW**
STLB-Bau 2025-10 091
Bohrhammer einschl. Werkzeug, mit Bedienungspersonal, einsetzen,
der Verrechnungssatz für die jeweilige Arbeitskraft umfasst sämtliche Aufwendungen wie Lohn- und Gehaltskosten, Lohn- und Gehaltsnebenkosten, Zuschläge, lohngebundene und lohnabhängige Kosten, sonstige Sozialkosten, Gemeinkosten, Wagnis und Gewinn,
der Verrechnungssatz für das Gerät umfasst sämtliche Aufwendungen für den Betrieb, Gemeinkosten, Wagnis und Gewinn, Leistung bis 0,25 kW.
Menge: 5,000 h

**01.07.5 Bezeichnungsschild mehrschichtig Kunststoff H 40mm B 100mm Schildträger Spannband**
STLB-Bau 2025-10 042
Bezeichnungsschild, Farbe und Beschriftung nach Angaben des AG, aus mehrschichtigem Kunststoff, Beschriftung 2-zeilig, geprägt, rechteckig, Höhe 40 mm, Breite 100 mm, Befestigung mit Schildträger aus verzinktem Stahl, Halter und Spannband, Befestigungsuntergrund Rohrleitung.
Menge: 5,000 St
Zeitansatz: 0,04

**01.07.6 Farbkennzeichnung durchgehend Richtungspfeile**
STLB-Bau 2025-10 041
Farbkennzeichnung DIN 2403 der Trinkwasserleitung, kalt, Kennzeichnung durchgehend und Angabe der Fließrichtung durch Richtungspfeile.
Menge: 5,000 St

**01.07.7 Farbkennzeichnung durchgehend Richtungspfeile**
STLB-Bau 2025-10 041
Farbkennzeichnung DIN 2403 der Trinkwasserleitung, warm, Kennzeichnung durchgehend und Angabe der Fließrichtung durch Richtungspfeile.
Menge: 5,000 St

**01.07.8 Erstellung von Bestands- und Revisionsunterlagen**
*** Pauschalposition
Erstellung von Bestands- und Revisionsunterlagen
in Ergänzung zu VOB C, DIN 18380/381, Ziffer 3.7.

Hierzu gehören folgende Bestandteile:

Revisionszeichnungen 3-fach
Sie sind im gleichen Maßstab und gleichen Umfang wie
die Ausführungszeichnungen zu fertigen, farbig zu
plotten und falls erforderlich, durch Detailpläne zu
ergänzen.

Verzeichnis der Hauptbestandteile als Geräteliste mit
Ersatzteilliste: 3-fach

Sämtliche Pläne und Unterlagen sind in Mappen oder
Ordner,systematisch geordnet, mit Inhaltsverzeichnis,
zu übergeben.

Alle CAD-Pläne sind auf Datenträger zu übergeben.
Das Datenträgerformat ist mit dem Bauherrn / Ing.-Büro
abzustimmen.
Menge: 1,000 psch

*Hinweis: Nachfolgende Wartungen*
Nachfolgende Wartungen

sollen auf Basis der AMEV sowie der
DIN 1986, DIN-EN 806, DIN-EN 14898,DVGW G 465,DVGW G 460, DVGW G 460

**01.07.9 Wartungsvertrag 1. Betriebsjahr**
*** Pauschalposition
Wartungsvertrag aller Abwasser-, Wasser- und Gasanlagen Anlagen

Wartung im Rahmen der Gewährleistungsfrist.

Der eingesetzte Preis gilt als Festpreis für die
das erste Betriebsjahr
(Gewährleistung beginnend nach Abnahme des Gewerkes)

In die Einheitspreise sind sämtliche anfallende Kosten
wie Fahrgelder, Spesen, usw. einzurechnen.

Entsprechend den Wartungskarten der AMEV.

Das wirtschaftlichste Gesamtangebot wird unter Einbeziehung der Wartungsleistungen ermittelt.
Aus diesem Grund wird in dieser Position die Wartung abgefragt, bei der Ermittlung des wirtschaftlichsten Gesamtangebotes mitgewertet, aber mit Erteilung des Auftrags für die Herstellung der Anlage nicht beauftragt!
Menge: 1,000 psch

**01.07.10 Wartungsvertrag 2. Betriebsjahr**
*** Pauschalposition
Wartungsvertrag aller Abwasser-, Wasser- und Gasanlagen Anlagen

Wartung im Rahmen der Gewährleistungsfrist.

Der eingesetzte Preis gilt als Festpreis für die
das zweite Betriebsjahr

In die Einheitspreise sind sämtliche anfallende Kosten
wie Fahrgelder, Spesen, usw. einzurechnen.

Entsprechend den Wartungskarten der AMEV.

Das wirtschaftlichste Gesamtangebot wird unter Einbeziehung der Wartungsleistungen ermittelt.
Aus diesem Grund wird in dieser Position die Wartung abgefragt, bei der Ermittlung des wirtschaftlichsten Gesamtangebotes mitgewertet, aber mit Erteilung des Auftrags für die Herstellung der Anlage nicht beauftragt!
Menge: 1,000 psch

**01.07.11 Wartungsvertrag 3. Betriebsjahr**
*** Pauschalposition
Wartungsvertrag aller Abwasser-, Wasser- und Gasanlagen Anlagen

Wartung im Rahmen der Gewährleistungsfrist.

Der eingesetzte Preis gilt als Festpreis für die
das dritte Betriebsjahr

In die Einheitspreise sind sämtliche anfallende Kosten
wie Fahrgelder, Spesen, usw. einzurechnen.

Entsprechend den Wartungskarten der AMEV.

Das wirtschaftlichste Gesamtangebot wird unter Einbeziehung der Wartungsleistungen ermittelt.
Aus diesem Grund wird in dieser Position die Wartung abgefragt, bei der Ermittlung des wirtschaftlichsten Gesamtangebotes mitgewertet, aber mit Erteilung des Auftrags für die Herstellung der Anlage nicht beauftragt!
Menge: 1,000 psch

**01.07.12 Wartungsvertrag 4. Betriebsjahr**
*** Pauschalposition
Wartungsvertrag aller Abwasser-, Wasser- und Gasanlagen Anlagen

Wartung im Rahmen der Gewährleistungsfrist.

Der eingesetzte Preis gilt als Festpreis für die
das vierte Betriebsjahr

In die Einheitspreise sind sämtliche anfallende Kosten
wie Fahrgelder, Spesen, usw. einzurechnen.

Entsprechend den Wartungskarten der AMEV.

Das wirtschaftlichste Gesamtangebot wird unter Einbeziehung der Wartungsleistungen ermittelt.
Aus diesem Grund wird in dieser Position die Wartung abgefragt, bei der Ermittlung des wirtschaftlichsten Gesamtangebotes mitgewertet, aber mit Erteilung des Auftrags für die Herstellung der Anlage nicht beauftragt!
Menge: 1,000 psch

#### Bereich 01.08 Inbetriebnahme Wassernetz und Hygienespülung

**01.08.10 Spülen Leitungsanlage DN40 Kalt- Warmwasser getrennt**
STLB-Bau 2021-10 042
Spülen der Leitungsanlage DIN EN 806-4 DN 40, mit Spülgerät, für Kalt- und Warmwasser jeweils getrennt, Installation der Spüleinrichtungen einschl. Anschluss und Sicherung von Abwasserschläuchen, sowie Wiederverschließen nach dem Spülvorgang, Ausführung gemäß Einzelbeschreibung,
Einzelbeschreibungs-Nr 'Hinweis: alle Dimensionen bis DN 40'
.
Menge: 200,000 m
Zeitansatz: 0,03

*Hinweis: Hinweis: Erstellen vor einer Wasseranalyse*
Erstellen einer Wasserananlyse, zur Bestimmung der Wasserqualität nach Trinkwasserverordnung, durch akkreditiertes Prüflabor, einschl. Probenahme und -behälter, aus der öffentlichen Trinkwasserversorgung sowie im neu erstellten Trinkwassernetz Kita St. Johann.

Der Umfang der Proben ist vor beginn der Wasseranalyse mit dem Gesundheitsamt zu klären, die entsprechenden Probeanalysen sind über die folgenden Probearten abzurechnen.

**01.08.20 Wasseranalyse Wasserqualität Probenahme**
STLB-Bau 2024-04 049
Wasseranalyse erstellen, zur Bestimmung der Wasserqualität nach Trinkwasserverordnung, durch akkreditiertes Prüflabor, einschl. Probenahme und -behälter, aus der öffentlichen Trinkwasserversorgung.
Menge: 1,000 St

**01.08.30 Wasseranalyse Wasserqualität Probenahme**
STLB-Bau 2021-10 049
Wasseranalyse erstellen, zur Bestimmung der Wasserqualität nach Trinkwasserverordnung, durch akkreditiertes Prüflabor, einschl. Probenahme und -behälter,
aus der Entnahmestelle 'gemäß Vorgabe Gesundheitsamt'

mikrobiologische Parameter 'MP 1
E. coli, Enterokokken, Coliforme Keime, Koloniezahlen 20°C und 36°C, Pseudomonas aeruginosa (Probenahme n. DIN EN ISO 19458 Fall b)'
.
Menge: 2,000 St

**01.08.40 Wasseranalyse Wasserqualität Probenahme**
STLB-Bau 2021-10 049
Wasseranalyse erstellen, zur Bestimmung der Wasserqualität nach Trinkwasserverordnung, durch akkreditiertes Prüflabor, einschl. Probenahme und -behälter,
aus der Entnahmestelle 'gemäß Vorgabe Gesundheitsamt'

mikrobiologische Parameter 'MP 2
Legionellen (abflammbarer Hahn: Probenahme nach DIN EN ISO 19458 Fall b, max.3 Liter ablaufen lassen Dusche: Probenahme nach DIN EN ISO 19458 Fall c, max.3 Liter ablaufen lassen)'
.
Menge: 2,000 St

**01.08.50 Wasseranalyse Wasserqualität Probenahme**
STLB-Bau 2021-10 049
Wasseranalyse erstellen, zur Bestimmung der Wasserqualität nach Trinkwasserverordnung, durch akkreditiertes Prüflabor, einschl. Probenahme und -behälter,
aus der Entnahmestelle 'gemäß Vorgabe Gesundheitsamt'

chemische Parameter 'CP1
Blei, Kupfer, Chrom, Eisen, Nickel
(Entnahme als Zufallsstichprobe (1L Vol.) ohne vorherige Spülung)'
.
Menge: 2,000 St

**01.08.60 Wasseranalyse Wasserqualität Probenahme**
STLB-Bau 2021-10 049
Wasseranalyse erstellen, zur Bestimmung der Wasserqualität nach Trinkwasserverordnung, durch akkreditiertes Prüflabor, einschl. Probenahme und -behälter,
aus der Entnahmestelle 'gemäß Vorgabe Gesundheitsamt'

chemische Parameter 'CP2
Natrium'
.
Menge: 2,000 St

**01.08.70 Wasseranalyse Wasserqualität Probenahme**
STLB-Bau 2021-10 049
Wasseranalyse erstellen, zur Bestimmung der Wasserqualität nach Trinkwasserverordnung, durch akkreditiertes Prüflabor, einschl. Probenahme und -behälter,
aus der Entnahmestelle 'gemäß Vorgabe Gesundheitsamt'

chemische Parameter 'Bestimmung des pH-Wertes nach Calcitsättigung'
.
Menge: 2,000 St

**01.08.80 Anmeldung der Trinkwasseranlage**
*** Pauschalposition
Anmeldung der Trinkwasseranlage
beim Ortsansässigen Versorger.
Menge: 1,000 psch

**01.08.81 Erstellung eines Betriebsbuches für ein Frischwassernetz**
Erstellung eines Betriebsbuches für ein Frischwassernetz
Erstellung eines vollständigen Betriebsbuches für die Kontrolle, den Betrieb und die Dokumentation eines Frischwassernetzes innerhalb der Liegenschaft/Anlage.
Das Betriebsbuch dient der strukturierten Dokumentation sämtlicher betrieblicher, hygienischer und technischer Kontrollen sowie Wartungs- und Prüfmaßnahmen der Trinkwasserversorgungsanlage.
Leistungsumfang:
Aufnahme und Zusammenstellung der vorhandenen technischen Unterlagen der Frischwasseranlage
Strukturierung und Erstellung eines Betriebsbuches in digitaler und/oder gedruckter Form
Beschreibung der Anlage einschließlich:
Übersicht der Trinkwasserversorgungsstruktur
Anlagenbeschreibung (z. B. Einspeisung, Leitungsnetz, Speicher, Armaturen, Aufbereitungsanlagen)
Erstellung von Formularen und Protokollvorlagen für:
regelmäßige Sichtkontrollen
Funktionsprüfungen
Wartungsmaßnahmen
Störungs- und Ereignisprotokolle
Spül- und Desinfektionsmaßnahmen
Integration von Kontrollplänen für:
hygienische Überwachung
Temperaturkontrollen
Probenahmen
Dokumentation der Verantwortlichkeiten und Zuständigkeiten für Betrieb und Kontrolle
Aufnahme der gesetzlichen und normativen Anforderungen (z. B. gemäß Trinkwasserverordnung und einschlägigen technischen Regeln)
Erstellung von Checklisten für regelmäßige Prüfungen und Wartungen
Strukturierte Ablage für Prüfberichte, Laboranalysen und Wartungsnachweise
Übergabe des Betriebsbuches an den Auftraggeber inkl. kurzer Einweisung in die Nutzung
Ausführung:
Das Betriebsbuch ist übersichtlich strukturiert, revisionsfähig und für die fortlaufende Dokumentation des Anlagenbetriebes geeignet zu erstellen.
Lieferform:
- 1 digitales Exemplar (z. B. PDF/Office-Datei)
- optional 1 gedrucktes Exemplar in Ordnerstruktur
Menge: 1,000 St

### Titel 02 KG 420 Wärmeerzeugungsanlage

#### Bereich 02.01 Austausch Bestandskessel

*Hinweis: Austausch Kesselanlage*
Austausch Kesselanlage
Die Bestands Gas-Kesselanlage muss aufgrund Ihres Alters, saniert werden, denn der Wärmetauscher wird in naher Zukunft nicht mehr dicht sein (Korrosion), sodass ein Totalausfall zu erwarten ist.
Aufgrund der vor genannten Gegebenheit legt der Bauherr besonderen Wert auf die Wahl von Materialien, die einen frühzeitigen Verschleiß beziehungsweis Korrosion ausschließt.
Daher sind Materialien ausgeschrieben, die unbedingt einzuhalten sind.
Alternativ steht dem Anbieter frei, ein Produkt einzubauen welches zu den Ausgeschriebenen gleichwertig ist.
Die Gleichwertigkeit ist durch dem Angebot beizufügenden
Produktdatenblättern zu belegen.
Bei nicht abgegebenen Unterlagen hält sich der Bauherr vor den Anbieter von der Vergabe auszuschließen.

Hinweis:
Im gleichen Leistungsverzeichnis ist für die Kita Erweiterung  eine Wärmepumpe mit dem Kältemittel R 290 geplant.
Aus Gründen der Vereinfachung der späteren Wartung, dürfen nur Hersteller gewählt werden, die in Ihrem Produktionsprogramm auch Wärmepumpen mit dem Kältemittel R 290 und einer Leistung von mehr als 13 kW haben.

Vom Bieter einzutragen
Fabrikat und Typ:

**02.01.1 Heizkessel Stahl niro abbrechen nicht schadstoffbelastet 50-100kg v.Hand Stoffe laden LKW AN ges.Vergüt.Entsorg.**
STLB-Bau 2025-10 084
Abbruch Heizkessel, aus nichtrostendem Stahl, Kompaktbauweise, im Rahmen einer Totalabbruchmaßnahme, nicht schadstoffbelastet,
Abfall ist nicht gefährlich, vor Ort zerlegbar, Einzelgewicht über 50 bis 100 kg, Ausführung innerhalb des Bauwerks,
Arbeitshöhe
bis 3,5 m über der Standfläche des hierfür erforderlichen Gerüstes, Abbruch von Hand/mit handgeführten Kleingeräten, Ausführung staubarm TRGS 559,
aufgenommene Stoffe sammeln, in vom AN gestellten Behälter lagern, Behältergröße über 5 bis 7 m3, auf LKW des AN laden,
die Entsorgung wird gesondert vergütet.
Menge: 1,000 St
Zeitansatz: 2,17

**02.01.2 Entsorgungpauschale für v.g. Heizkessel**
*** Pauschalposition
Menge: 1,000 psch

**02.01.3 Anlage entleeren Heizungswasser Inhalt 500 l**
STLB-Bau 2025-10 041
Anlage/Rohrleitung entleeren, Betriebsmedium Heizungswasser,
Anlageninhalt '500'
  l.
Menge: 1,000 St
Zeitansatz: 0,40

**02.01.4 Kabel außer Betrieb Niederspannungskabel AD 20-40mm T bis 0,6m sichern**
Kabel außer Betrieb setzen, Niederspannungskabel, Kabelaußendurchmesser über 10 - 20 mm, im Gelände.
Menge: 3,000 m
Zeitansatz: 0,10

**02.01.5 Rohr Stahl außer Betrieb T bis 1,25m sichern**
Rohrleitung aus Kupfer, außer Betrieb nehmen, und sichern.
Menge: 4,000 m
Zeitansatz: 0,18

**02.01.6 Gaskesselanlage**
Gaskesselanlage
Wand-Gasbrennwertkessel 1 ST
Wärmetauscher aus korrosionsfester
Aluminiumlegierung mit integrierter
zwangsdurchströmter Kupferschlange
Vormischflächenbrenner aus Edelstahl
modulierend mit Gas-/Luftverbundregelung
Automatische Zündung und
Dämmungsüberwachung
Verkleidung aus pulverbeschichtetem
Stahlblech.Drehzahlgeregelter
Hocheffizienzpumpe, Regelung für einen
Heizkreis ohne Mischer.
Witterungsgeführte Regelung
für gleitende Kesselwasser-Temperatur
mit aufschaltbarem Raumtemperaturfühler
- Plazierung im Heiz- oder Wohnraum
- Aussenfühler
- Tauchfühler (Wassererwärmerfühler)
Technische Daten:
Nennwärmeleistung bei Erdgas
50/30 °C: 7.7-24.0 kW
80/60 °C: 7.0-22.9 kW
Kesselwirkungsgrad bei Volllast 80/60 °C
(Heizwert Hi / Brennwert Hs)
97.4 % / 87.7 %
Kesselwirkungsgrad bei Teillast bei 30 %
(Heizwert Hi / Brennwert Hs)
108.9 % / 98.1 %
Betriebsdruck maximal: 3.0 bar
Betriebsdruck minimal: 1.0 bar
Betriebstemperatur maximal: 85 °C
Kesselwasserinhalt: 2.0 l
Gewicht: 40 kg
Hersteller und Typ '....................................................'
vom Bieter einzutragen.
Menge: 1,000 St

**02.01.7 Schnellentlüfter**
Automatischer, absperrbarer
Schnellentlüfter 3/8"
mit abnehmbarem Deckel für Inspektion
Gehäuse und Deckel aus Messing CW617N
Schwimmer aus Polyethylen
Dichtung zwischen Behälter und Deckel
mit verstärkter Polyamiddichtung
Anschluss G 3/8" DIN-ISO228/1
Maximaler Betriebsdruck: 12 bar
Maximale Betriebstemperatur: 160 °C
Für Wasser mit Zusatzstoffen
(Glykol bis zu 50 %) geeignet
Mit automatischem Absperrventil mit
Luftbrecher aus Messing CW617N
Dichtung aus FKM, Luftbrecher aus
hitzebeständigem Polymer
Feder aus rostfreiem Stahl
Hersteller und Typ '....................................................'
vom Bieter einzutragen.
Menge: 1,000 ST

**02.01.8 Anschluss-Set**
Unterstell-Wassererwärmer
mit Montagerahmen
Bestehend aus:
Vorlaufarmatur, Rücklaufarmatur mit
integriertem Überströmventil
Sicherheitsventil: 3 bar
Füll-/Entleerhahn
Membran-Druckausdehnungsgefäss-
Anschluss
3-Weg-Umschaltventil Rp ¾"
2 Absperrkugelhahnen Heizungs-
Vor-/Rücklauf, Innengewinde Rp ¾"
Klemmringverschraubung für Gasanschluss
Hersteller und Typ '....................................................'
vom Bieter einzutragen.
Menge: 1,000 ST

**02.01.9 Gashahn thermisch**
Gashahn Durchgang DN 15, R ½"
mit thermisch auslösender
Absperreinrichtung
Hersteller und Typ '....................................................'
vom Bieter einzutragen.
Menge: 1,000 ST

**02.01.10 Schlammabscheider**
Schlammabscheider aus Technopolymer
mit Magnet:
für waagrechte und senkrechte
Rohrleitungen
mit Gewindeanschlüssen IG (ISO 228-1)
für Betriebsmedien:
Wasser, Glykollösungen
Maximaler Glykolgehalt: 30 %
Max. Betriebsdruck: 3 bar
Betriebstemperaturbereich: 0 - 90 °C
Magnetische Stärke: 2 x 0.3 T
mit Dämm-Halbschale
Kv 10.5 m³/h
Hersteller und Typ '....................................................'
vom Bieter einzutragen.
Menge: 1,000 ST

**02.01.11 Wassererwärmer**
Wassererwärmer rund
aus Stahl, innen emailliert, mit
fest eingebautem Register 0.96 m²
und Magnesium-Schutzanode
Nutzinhalt: 119 l
Betriebs-/Prüfdruck:
10/13 bar (SVGW 6/13 bar)
Betriebstemperatur: max. 95 °C
Isolation
Folienmantel aus Kunststoff
Hersteller und Typ '....................................................'
vom Bieter einzutragen.
Menge: 1,000 ST

**02.01.12 Druckausdehnungsgefäss**
Membran-Druckausdehnungsgefäss
für geschlossene Heiz- und
Kühlwassersysteme nach DIN EN 13831
Zulassung gemäß Richtlinie für
Druckgeräte 2014/68/EU
- langlebige Epoxidharzbeschichtung
- nicht austauschbare Halbmembran
nach DIN EN 13831
- Frostschutzmittelzusatz
mind. 25 % bis 50 %
- mit Gewindeanschlüssen
Systemtemperatur: max. 120 °C
Betriebstemperatur: max. 70 °C
Farbe: grau
Nennvolumen: 35 l
Betriebsdruck: max. 4 bar
Gasvordruck werksseitig: 1.5 bar
Anschluss: R ¾#
Durchmesser: 376 mm
Höhe: 466 mm
Höhe Wasseranschluss: 130 mm
Gewicht: 5.6 kg
Hersteller und Typ '....................................................'
vom Bieter einzutragen.
Menge: 1,000 ST

**02.01.13 Schnellkupplung**
Schnellkupplung
für Membran-Druckausdehnungsgefässe
in geschlossenen Heizungs- und
Kühlwasseranlagen.
Mit einer gegen unbeabsichtigtes
Schliessen gesicherten Absperrung
und einer Entleerung
gemäß DIN 4751 Teil 2, TÜV-geprüft
Anschluss R ¾"
PN 10/120 °C
Hersteller und Typ '....................................................'
vom Bieter einzutragen.
Menge: 1,000 ST

**02.01.14 Abgasanlage**
Abgasanlage für v.g. Kessel
aus Kunststoff PPs
Raumluftunabhängiger Betrieb,
Verbrennungsluftführung im Schacht
Konzentrische Abgasleitung (LAS)
D = 80/125 mm bis zum Schacht,
einfache Abgasleitung D = 80 mm
im Schacht geführt
Dauertemperaturbeständigkeit 120 °C
Im Bausatz sind enthalten:
Konzentrisches Inspektions-T-Stück
mit Messöffnung, Längenausgleichsstück, Schachtdurchführung mit
Mauerplatte und Futterrohr
Längenelement E80 L = 450 mm,
Stützbogen mit Auflageschiene,
3 Garnituren Abstandhalter, Endrohr
und Aufsatz zur Abdeckung und
Hinterlüftung des Schachtes
Hersteller und Typ '....................................................'
vom Bieter einzutragen.
Menge: 1,000 ST

**02.01.15 Abstandhalter E80**
Abstandhalter E80 PP
zur Rohrzentrierung im Schacht
Hersteller und Typ '....................................................'
vom Bieter einzutragen.
Menge: 2,000 ST

**02.01.16 Installationsltg NYM-J 5x1,5 anschließen**
Installationsleitung DIN VDE 0250-204 (VDE 0250-204) NYM-J 5 x 1,5, Cu-Zahl 72, nur anschließen an beigestellte Betriebsmittel, einschl. Verbindungsmittel.
Hersteller und Typ '....................................................'
vom Bieter einzutragen.
Menge: 1,000 St
Zeitansatz: 0,32

**02.01.17 Elektroinstallationskanal Leitungsführung H/B 15/30mm PVC-U Mauerwerk**
STLB-Bau 2026-04 053
Elektroinstallationskanal DIN EN 50085-2-1 (VDE 0604-2-1) als Leitungsführungskanal, Außenmaße H/B mind. 15/30 mm, aus PVC-U, einschl. aller systembedingten Form- und Verbindungsstücke, auf Mauerwerk,
Hersteller und Typ '....................................................'
vom Bieter einzutragen.
Menge: 3,000 m
Zeitansatz: 0,10

**02.01.18 Rohr Kupferrohr TW AD 18mm WD 1mm**
STLB-Bau 2026-04 042
Rohrleitung aus Kupferrohr DIN EN 1057, nahtlos, für Trinkwasser DIN 1988-200, Außendurchmesser 18 mm, Wanddicke 1 mm, einschl. Schweiß- bzw. Löt- und Dichtungsmittel, sowie Herstellen der Verbindungen, Form- und Verbindungsstücke werden gesondert vergütet, Verlegung in Gebäuden, Arbeitshöhe des Montageortes bis 3,5 m über der Standfläche des hierfür erforderlichen Gerüstes,
Hersteller und Typ '....................................................'
vom Bieter einzutragen.
Menge: 4,000 m
Zeitansatz: 0,25

**02.01.19 Rohr Kupferrohr TW AD 15mm WD 1mm**
STLB-Bau 2026-04 042
Rohrleitung aus Kupferrohr DIN EN 1057, nahtlos, für Trinkwasser DIN 1988-200, Außendurchmesser 15 mm, Wanddicke 1 mm, einschl. Schweiß- bzw. Löt- und Dichtungsmittel, sowie Herstellen der Verbindungen, Form- und Verbindungsstücke werden gesondert vergütet, Verlegung in Gebäuden, Arbeitshöhe des Montageortes bis 3,5 m über der Standfläche des hierfür erforderlichen Gerüstes,
Hersteller und Typ '....................................................'
vom Bieter einzutragen.
Menge: 4,000 m
Zeitansatz: 0,25

**02.01.20 Rohr Kupferrohr TW AD 22mm WD 1mm**
STLB-Bau 2026-04 042
Rohrleitung aus Kupferrohr DIN EN 1057, nahtlos, für Trinkwasser DIN 1988-200, Außendurchmesser 22 mm, Wanddicke 1 mm, einschl. Schweiß- bzw. Löt- und Dichtungsmittel, sowie Herstellen der Verbindungen, Form- und Verbindungsstücke werden gesondert vergütet, Verlegung in Gebäuden, Arbeitshöhe des Montageortes bis 3,5 m über der Standfläche des hierfür erforderlichen Gerüstes,
Hersteller und Typ '....................................................'
vom Bieter einzutragen.
Menge: 4,000 m
Zeitansatz: 0,24

**02.01.21 Bogen Pressfitting 45Grad Kupfer TW AD 15mm**
STLB-Bau 2026-04 042
Bogen als Pressfitting, 45 Grad, aus Kupfer, für Rohrleitung aus Kupferrohr DIN EN 1057, nahtlos, für Trinkwasser DIN 1988-200, Außendurchmesser 15 mm,
Hersteller und Typ '....................................................'
vom Bieter einzutragen.
Menge: 5,000 St
Zeitansatz: 0,09

**02.01.22 Bogen Pressfitting 45Grad Kupfer TW AD 18mm**
STLB-Bau 2026-04 042
Bogen als Pressfitting, 45 Grad, aus Kupfer, für Rohrleitung aus Kupferrohr DIN EN 1057, nahtlos, für Trinkwasser DIN 1988-200, Außendurchmesser 18 mm,
Hersteller und Typ '....................................................'
vom Bieter einzutragen.
Menge: 5,000 St
Zeitansatz: 0,10

**02.01.23 Bogen Pressfitting 45Grad Kupfer TW AD 22mm**
STLB-Bau 2026-04 042
Bogen als Pressfitting, 45 Grad, aus Kupfer, für Rohrleitung aus Kupferrohr DIN EN 1057, nahtlos, für Trinkwasser DIN 1988-200, Außendurchmesser 22 mm,
Hersteller und Typ '....................................................'
vom Bieter einzutragen.
Menge: 5,000 St
Zeitansatz: 0,11

**02.01.24 T-Stück Pressfitting Kupfer TW AD 15mm**
STLB-Bau 2026-04 042
T-Stück als Pressfitting, aus Kupfer, für Rohrleitung aus Kupferrohr DIN EN 1057, nahtlos, für Trinkwasser DIN 1988-200, Außendurchmesser 15 mm,
Hersteller und Typ '....................................................'
vom Bieter einzutragen.
Menge: 1,000 St
Zeitansatz: 0,14

**02.01.25 T-Stück Pressfitting Kupfer TW AD 18mm**
STLB-Bau 2026-04 042
T-Stück als Pressfitting, aus Kupfer, für Rohrleitung aus Kupferrohr DIN EN 1057, nahtlos, für Trinkwasser DIN 1988-200, Außendurchmesser 18 mm,
Hersteller und Typ '....................................................'
vom Bieter einzutragen.
Menge: 1,000 St
Zeitansatz: 0,15

**02.01.26 T-Stück Pressfitting Kupfer TW AD 22mm**
STLB-Bau 2026-04 042
T-Stück als Pressfitting, aus Kupfer, für Rohrleitung aus Kupferrohr DIN EN 1057, nahtlos, für Trinkwasser DIN 1988-200, Außendurchmesser 22 mm,
Hersteller und Typ '....................................................'
vom Bieter einzutragen.
Menge: 1,000 St
Zeitansatz: 0,17

**02.01.27 Reduzierstück Pressfitting Kupfer TW AD 28mm x 22mm**
STLB-Bau 2026-04 042
Reduzierstück als Pressfitting, aus Kupfer, für Rohrleitung aus Kupferrohr DIN EN 1057, nahtlos, für Trinkwasser DIN 1988-200, Außendurchmesser 28 mm, 2. Durchmesser 22 mm,
Hersteller und Typ '....................................................'
vom Bieter einzutragen.
Menge: 1,000 St
Zeitansatz: 0,12

**02.01.28 Reduzierstück Pressfitting Kupfer TW AD 22mm x 18mm**
STLB-Bau 2026-04 042
Reduzierstück als Pressfitting, aus Kupfer, für Rohrleitung aus Kupferrohr DIN EN 1057, nahtlos, für Trinkwasser DIN 1988-200, Außendurchmesser 22 mm, 2. Durchmesser 18 mm,
Hersteller und Typ '....................................................'
vom Bieter einzutragen.
Menge: 1,000 St
Zeitansatz: 0,10

**02.01.29 Reduzierstück Pressfitting Kupfer TW AD 18mm x 15mm**
STLB-Bau 2026-04 042
Reduzierstück als Pressfitting, aus Kupfer, für Rohrleitung aus Kupferrohr DIN EN 1057, nahtlos, für Trinkwasser DIN 1988-200, Außendurchmesser 18 mm, 2. Durchmesser 15 mm,
Hersteller und Typ '....................................................'
vom Bieter einzutragen.
Menge: 1,000 St
Zeitansatz: 0,09

**02.01.30 Spülen, Befüllung, Entlüftung und Druckprobe**
Spülen, Befüllung, Entlüftung und Druckprobe
der Heizungskomponenten, Kontrolle des Füllwassers,
Kennzeichnung der Anlage mit Aufklebern:
"vollentsalztes Wasser"

Anlagenerstbefüllung mit vollentsalztem Wasser
Dienstleistung, Leihe von Mischbettharz-Patronen zur
Senkung des Härtegrades nach VDI2035 auf
Basis von Vollentsalzung des Füll- und
Ergänzungswassers,
Im Gegensatz zur Vollenthärtung werden
bei der Vollentsalzung nicht nur die
Härtebildner (Ca, Mg), sondern auch alle
Salze aus dem Füllwasser entfernt.
Menge: 1,000 St

**02.01.31 Enthärtungsarmatur**
Enthärtungsarmatur
Enthärtungsarmatur für die Erstbefüllung
und Nachspeisung von Heizungsanlagen.
Technische Daten:
Max. zulässiger Druck: 0,80 MPa
Max. Betriebstemperatur: 40 °C
Max. Volumenstrom: 0,30 m³/h
Höhe: 600 mm
Breite: 260 mm
Tiefe: 130 mm
Gewicht: 3 kg
Anschluss: Rp 1/2
Hersteller und Typ '....................................................'
vom Bieter einzutragen.
Menge: 1,000 St

**02.01.32 Inbetriebnahme**
*** Pauschalposition
Inbetriebnahme und Einregulierung der vor. Kesselanlage
Durch die Inbetriebnahme erfolgt die Garantieaktivierung durch den Gerätehersteller
Menge: 1,000 psch

**02.01.33 Abnahme Feuerstätte**
*** Pauschalposition
Abnahme Feuerstätte
Gemäß § 82 der Musterbauordnung:
"Feuerstätten dürfen erst in Betrieb genommen werden, wenn der Bezirksschornsteinfegermeister oder bevollmächtigte Bezirksschornsteinfeger die Tauglichkeit und die sichere Benutzbarkeit der Abgasanlagen bescheinigt hat.

Abnahme Feuerstätte inkl. Bescheinigung
Menge: 1,000 psch

#### Bereich 02.02 Luftwärmepumpe

**02.02.1 Luftwärmepumpenanlage**
Modulierende Monoblock-Wärmepumpe
zum Heizen und Kühlen.
Aussen aufgestellte Monoblock-Wärmepumpe
bestehend aus Ausseneinheit und
Inneneinheit.
Energieeffizienzklasse der Verbundanlage mit Regelung:
35 °C: A+++
55 °C: A+++
Raumheizungs-Energieeffizienz mittleres Klima:
35 °C: 203 %
55 °C: 154 %
Saisonale Leistungszahl mittleres Klima:
SCOP 35 °C: 5.2
SCOP 55 °C: 4.0
Ausseneinheit: bodenstehende Luft/Wasser-
Wärmepumpe Gehäuse mit Blechverkleidung
pulverbeschichtet, Farbe Anthrazit
Kälteaggregat mit dem Kältemittel R290
Kältemittelfüllmenge: 1.8 kg R290
Integrierte Komponenten:
Drehzahlgeregelter Scroll-Kompressor
L-förmiger Lamellenverdampfer
Drehzahlgeregelter Axialventilator
Vorleitgitter zur Verbesserung der Anströmung
Platten-Kondensator aus Edelstahl/Kupfer
Eingebauter Gasabscheider mit Sicherheitsventil 2.5 bar
Kondensatwanne inkl. Wannenheizung und Kondensatheizband zur Ableitung des Kondensates in der Ausseneinheit eingebaut
Anschluss 1"
Mit Kühlfunktion bei entsprechender Hydraulik
Hydraulische Anschlüsse hinter Lamellengitter:
Heizungsanschlüsse 1"
Filterkugelhahn im Wärmepumpenrücklauf eingebaut
Elektroanschlüsse hinter Lamellengitter:
400 V Hauptstromversorgung, gespeist von
der Inneneinheit, 230 V Steuerstrom, gespeist von
der Inneneinheit, Datenkabel für Busverbindung zur
Inneneinheit.
Einschließlich Montagematerial zur Befestigung
der Ausseneinheit am Untergrund
Abmessungen (H x B x T):
954 x 1575 x 791 mm
Gewicht: 300 kg
Heizleistung:
A7W35: 12.4 kW
A2W35: 11.8 kW
A-7W35: 10.3 kW
A7W55: 11.7 kW
A2W55: 10.7 kW
A-7W55: 9.9 kW
Kühlleistung:
A35W18: 11.4 kW
A35W7: 8.8 kW
Schalldaten:
Schallleistungspegel Ausseneinheit
gemäß EN 12102: 51 dB(A)
Maximaler Schallleistungspegel
Ausseneinheit: 57 dB(A)
Maximaler Schallleistungspegel Ausseneinheit
Nachtbetrieb: 49 dB(A)
Einsatzbereich:
Max. Vorlauftemperatur: 70 °C
Einsatzbereich Heizen: -20 °C - 40 °C
Inneneinheit:
wandhängende Inneneinheit
Gehäuse aus strukturiertem EPP
Farbe Schwarz
Regelung mit BedienModul eingebaut
Wärmepumpenautomat
Integrierte Komponenten:
Drehzahlgeregelte Hocheffizienzpumpe
Durchflusssensor/Wärmemengenzähler
Elektroheizeinsatz 6 kW
3-Weg-Umschalt-Kugelhahn für
Heizung/Warmwasser
Hydraulische Anschlüsse unten:
Heizungsanschlüsse 1"
Warmwasser 1"
Elektroanschlüsse unten eingeführt
Einschließlich Montagematerial zur Befestigung
der Inneneinheit an der Wand Absperrkugelhähne sind im
Lieferumfang enthalten.
Abmessungen (H x B x T):
1005 x 550 x 280 mm
- Gewicht: 30 kg
Wärmeerzeuger
- Integrierte Regelungsfunktionen für
1 Heiz-/Kühlkreis mit Mischer
1 Heiz-/Kühlkreis ohne Mischer
1 Warmwasserladekreis
Bivalent- und Kaskadenmanagement
Basissteckerset
Anzahl im Wärmeerzeuger
zusätzlich einbaubarer Module:
1 Modul Erweiterung und
1 Regler Modul oder
2 ReglerModule
Zur Nutzung erweiterter
Reglerfunktionen.
Lieferung
Aussen- und Inneneinheit separat
geliefert
Fühlerset lose beigelegt im
Elektrokasten mit :
Aussenfühler
Wassererwärmerfühler
Vorlauffühler
Hersteller und Typ '....................................................'
vom Bieter einzutragen.
Menge: 1,000 ST

**02.02.2 Wärmespeicher**
Energiepufferspeicher mit Wärmedämmung
Aus Stahl, für die hydraulische
Einbindung von Wärmepumpen
Wärmedämmung aus Polyurethan-Hartschaum
am Speicher aufgeschäumt, demontierbarer
Folienmantel,
Technische Daten:
Volumen: 117 dm³
2 Anschluss-Muffen Rp 1½"
2 Anschluss-Stutzen Rp 1"
1 Fühler-Kanal als Rohr am
Speicherkörper angeschweisst
Betriebstemperatur: max. 95 °C
Betriebsdruck: max. 3 bar
Prüfdruck: 4 bar
Abmessungen: H 875 mm, Ø 600 mm
Kippmass: 985 mm
Gewicht: 41 kg
Energiepufferspeicher mit Folienmantel
Hersteller und Typ '....................................................'
vom Bieter einzutragen.
Menge: 1,000 ST

**02.02.3 Anlege-Vorlauftemperaturwächter**
Anlege-Vorlauftemperaturwächter
15 - 95 °C, Einstellung (von aussen
sichtbar) unter der Gehäuseabdeckung
mit Spannband, mit Kabel und Stecker
Hersteller und Typ '....................................................'
vom Bieter einzutragen.
Menge: 1,000 ST

**02.02.4 Schnellkupplung**
Schnellkupplung R ¾" x ¾ "
für Membran-Druckausdehnungsgefässe
in geschlossenen Heizungs- und
Kühlwasseranlagen.
Mit einer gegen unbeabsichtigtes
Schliessen gesicherten Absperrung
und einer Entleerung
gemäss DIN 4751 Teil 2, TÜV-geprüft
Anschluss R ¾"
PN 10/120 °C
Hersteller und Typ '....................................................'
vom Bieter einzutragen.
Menge: 1,000 ST

**02.02.5 Gateway Modbus**
Kommunikationsmodul zum Datenaustausch
an den Gerätehersteller
Regelungssystemen
mit GLT-Anlagen, einem externem
Energiemanagement oder
Smart-Home-Systemen, über Modbus TCP
oder Modbus RS485.
Inkl. Funktionen Connect LAN
Bestehend aus:
- GatewayModul Modbus
TCP/RS485 inkl. Montagedeckel zur
Hutschienenbefestigung
- Hutschiene mit Montagematerial
- Lizenz
Hersteller und Typ '....................................................'
vom Bieter einzutragen.
Menge: 1,000 ST

**02.02.6 Sicherheitsgruppe**
Sicherheitsset
Sicherheitsgruppe aus Kunststoff
komplett mit Sicherheitsventil (3 bar)
Schnellentlüfter und Manometer
Anschluss IG 1" (ISO228-1)
mit Dämmkappen
Mittlerer Temperaturbereich: 5 - 90 °C
Einstellung (Druck): 3 bar
Einsatzbereich bis 50 kW
Sicherheitsset
Hersteller und Typ '....................................................'
vom Bieter einzutragen.
Menge: 1,000 ST

**02.02.7 Isolier-Klebeband 50x3 (Rolle 15m)**
Klebeband
zu Wärmedämmung aus EPDM
Dicke: 3 mm
Breite: 50 mm
Rolle: 15 m
Hersteller und Typ '....................................................'
vom Bieter einzutragen.
Menge: 1,000 ST

**02.02.8 Verbinderset**
Verbinderset WP-Leitung
zu WP-Leitung isol. AF-WPP 125-32
Bestehend aus:
- 2 Stk. Schrumpfendkappe
- 4 Stk. Klemmübergang 1" AG, PN 6
- 1 Stk. Hauseinführung drückendes Wasser
Durchmesser Kernbohrung: 198-202 mm
- 1 Stk. Fixpunktschelle
Hersteller und Typ '....................................................'
vom Bieter einzutragen.
Menge: 1,000 ST

**02.02.9 Futterrohr DN 200 D210/D200 x 400 für vor genannte**
Futterrohr DN 200 D210/D200 x 400 für vor genannte Verbindungsset. für die Durchführung der WP-Leitungen durch Decken, Wände und Böden. Geeignet zum Einmauern und Einbetonieren. Material Futterrohr: PVC Aussen-Ø: 210 mm Innen-Ø: 200 mm Länge: 400 mm
Hersteller und Typ '....................................................'
vom Bieter einzutragen.
Menge: 1,000 St

**02.02.10 Druckausdehnungsgefäss**
Membran-Druckausdehnungsgefäss
für geschlossene Heiz- und
Kühlwassersysteme nach DIN EN 13831
Zulassung gemäß Richtlinie für
Druckgeräte 2014/68/EU
- langlebige Epoxidharzbeschichtung
- nicht tauschbare Halbmembran
nach DIN EN 13831
- Frostschutzmittelzusatz
mind. 25 % bis 50 %
- mit Gewindeanschlüssen
Systemtemperatur: max. 120 °C
Betriebstemperatur: max. 70 °C
Farbe: grau
Nennvolumen: 50 l
Betriebsdruck: max. 6 bar
Gasvordruck werksseitig: 1.5 bar
Anschluss: R ¾"
Durchmesser: 441 mm
Höhe: 487 mm
Höhe Wasseranschluss: 175 mm
Gewicht: 9.6 kg
Hersteller und Typ '....................................................'
vom Bieter einzutragen.
Menge: 1,000 ST

**02.02.11 WP-Leitung isol. 10m**
WP-Leitung isol. AF-WPP 125-32-10m
Flexible, vorgedämmte und
selbstkompensierende Leitung mit zwei
Heizungsrohren und zwei Leerrohren.
Leitungslänge: 10 m
Aussendurchmesser: 125 mm
Mediumrohre: 2 x 32 mm / 2.9 mm
Aussen-Ø Leerrohr 1: 32 mm
Aussen-Ø Leerrohr 2: 25 mm
Biegeradius: 0.5 m
Betriebstemperatur: 40 - 90 °C
Maximaltemperatur: 95 °C
Hersteller und Typ '....................................................'
vom Bieter einzutragen.
Menge: 1,000 M

**02.02.12 Schlammabscheider**
Schlammabscheider aus Technopolymer
mit Magnet: 1"
für waagrechte und senkrechte
Rohrleitungen
mit Gewindeanschlüssen IG (ISO 228-1)
für Betriebsmedien:
Wasser, Glykollösungen
Maximaler Glykolgehalt: 30 %
Max. Betriebsdruck: 3 bar
Betriebstemperaturbereich: 0 - 90 °C
Magnetische Stärke: 2 x 0.3 T
mit Dämm-Halbschalen
Kv 10.5 m³/h
Materialien
Gehäuse: PA66G30
Deckel des Schlammabscheiders: PA66G30
Obere Kappe: Messing EN 12164 CW614N
Entlüftungsschraube:
Messing EN 12164 CW614N
Nutmutter für T-Stück: PPSG40
T-Stück: Messing EN 1982 CB 753S
Dichtungen: EPDM
Entleerungshahn mit Schlauchanschluss:
Messing EN 12165 CW617N
Hersteller und Typ '....................................................'
vom Bieter einzutragen.
Menge: 1,000 ST

**02.02.13 Fühler L=10m**
Temperaturfühler passend für vorgenannte
WP, Kabellänge L=10m
Hersteller und Typ '....................................................'
vom Bieter einzutragen.
Menge: 1,000 ST

**02.02.14 Anschluss-Set**
Flexible und kürzbare Anschlussleitung
zum Anschliessen von Vor- und Rücklauf
innerhalb der Wärmepumpe
Bestehend aus:
- 1 Stk. 3.0 m Wellrohr DN 20 isoliert
- Isolierung 20/28 mit PE-Schutzfolie
- 3 Stk. Winkelverschraubung IG/AG 1"
- 4 Stk. Überwurfmutter 1"
- 2 Stk. Stützring 1"
- Flachdichtungen NBR
Hersteller und Typ '....................................................'
vom Bieter einzutragen.
Menge: 1,000 ST

**02.02.15 Betonsockel**
Betonsockel für vor genannte Wärmepumpe
zur Aufstellung einer
Ausseneinheit auf festem Untergrund
Bestehend aus:
2 Stk. Betonsockel mit eingegossenen
Befestigungshülsen M8 und M10
Abmessungen (H x B x T):
250 x 750 x 150 mm
Gewicht: 2 Stk. à 57 kg
Hersteller und Typ '....................................................'
vom Bieter einzutragen.
Menge: 1,000 ST

**02.02.16 HA-Gruppe**
Heizungs-Armaturengruppe
mit 3-Weg-Motormischer
Montage rechts (Vorlauf links)
3-Weg-Mischer mit Bypass und
Schwerkraftbremse, Mischermotor mit
Kabel und Stecker
Anlegefühler
Pumpe mit Kabel und Stecker
2 Kugelhahnen mit Thermometer,
komplett mit Wärmedämmbox
und Pumpe.
Hersteller und Typ '....................................................'
vom Bieter einzutragen.
Menge: 1,000 ST

**02.02.17 Aufbau und Anschluss**
*** Pauschalposition
Aufbau und Anschluss
Wärmepumpe im Außenbereich mit Inneneinheit

einschließlich Erdarbeiten, Verbau Sockel etc. gemäß
Bild

Abstand Außen/Inneneinheit 8 m

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Menge: 1,000 psch

**02.02.18 Kabel NYY-J 5x4RE**
STLB-Bau 2026-04 053
Kabel DIN VDE 0276-603 (VDE 0276-603) NYY-J 5 x 4 RE, Cu-Zahl 192,
Hersteller und Typ '....................................................'
vom Bieter einzutragen.
Menge: 8,000 m
Zeitansatz: 0,06

**02.02.19 Kabel NYY-J 5x4RE vorh.Rohr/Unterflurkanal**
STLB-Bau 2026-04 053
Kabel DIN VDE 0276-603 (VDE 0276-603) NYY-J 5 x 4 RE, Cu-Zahl 192, in vorh. Rohre/Unterflurkanäle,
Hersteller und Typ '....................................................'
vom Bieter einzutragen.
Menge: 8,000 m
Zeitansatz: 0,06

**02.02.20 Kabel NYY-J 3x1,5RE vorh.Rohr/Unterflurkanal**
STLB-Bau 2026-04 053
Kabel DIN VDE 0276-603 (VDE 0276-603) NYY-J 3 x 1,5 RE, Cu-Zahl 43, in vorh. Rohre/Unterflurkanäle,
Hersteller und Typ '....................................................'
vom Bieter einzutragen.
Menge: 8,000 m
Zeitansatz: 0,03

**02.02.21 Außenkabel symmetrisch A-2Y(L)2Y 2x2x0,8 STIII BD vorh.Rohr/Unterflurkanal**
STLB-Bau 2026-04 061
Außenkabel, symmetrisch, DIN VDE 0816-1 (VDE 0816-1), A-2Y(L)2Y, 2 x 2 x 0,8 STIII BD,
Hersteller und Typ '....................................................'
vom Bieter einzutragen,
in vorh. Rohre/Unterflurkanäle.
Menge: 8,000 m
Zeitansatz: 0,04

**02.02.22 Spülen, Befüllung, Entlüftung und Druckprobe**
Spülen, Befüllung, Entlüftung und Druckprobe
der Heizungskomponenten, Kontrolle des Füllwassers,
Kennzeichnung der Anlage mit Aufklebern:
"vollentsalztes Wasser"

Anlagenerstbefüllung mit vollentsalztem Wasser
Dienstleistung, Leihe von Mischbettharz-Patronen zur
Senkung des Härtegrades nach VDI2035 auf
Basis von Vollentsalzung des Füll- und
Ergänzungswassers,
Im Gegensatz zur Vollenthärtung werden
bei der Vollentsalzung nicht nur die
Härtebildner (Ca, Mg), sondern auch alle
Salze aus dem Füllwasser entfernt.
Menge: 1,000 St

**02.02.23 Enthärtungsarmatur**
Enthärtungsarmatur
Enthärtungsarmatur für die Erstbefüllung
und Nachspeisung von Heizungsanlagen.
Technische Daten:
Max. zulässiger Druck: 0,80 MPa
Max. Betriebstemperatur: 40 °C
Max. Volumenstrom: 0,30 m³/h
Höhe: 600 mm
Breite: 260 mm
Tiefe: 130 mm
Gewicht: 3 kg
Anschluss: Rp 1/2
Hersteller und Typ '....................................................'
vom Bieter einzutragen.
Menge: 1,000 St

**02.02.24 Dienstleistung/Inbetriebnahme best. aus:**
Inbetriebnahme der Anlage durch den Kundendienst
des Herstellers. Leistungsumfang gemäß eigener Konfiguration.

Die Voraussetzungen und Randbedingungen laut Herstellerbuch müssen erfüllt sein.

Einschließlich erstellen eines Protokolles mit Einstellwerten und erstellen Protokoll für die Einweisung von Personen des Bauherrn.

Durch die Inbetriebnahme ist eine 5 Jahres Garantie des Herstellers (Voraussezung ist die spätere Einhaltung des Wartungsplanes der Herstellers)  gegeben.

Einschließlich
Inbetriebnahme GLT-Modul MODBus TCP/RS485
Menge: 1,000 LE

#### Bereich 02.03 Heizungsrohrleitungen und Wärmedämmung

*Hinweis: Mehrschichtverbundrohr*
Mehrschichtverbundrohr
Grundsätzlich sollen die Rohre gebogen werden, bevor eine Verbindung mit Fittingen erfolgt.
Es ist ein Systemrohre zu verwenden, welches vor Ort durch Herstellerwerkzeuge mit folgenden Biegeradien gebogen werden kann:
Durchmesser für Rohre.
Außendurchmesser Rohr Biegeradius Minimaler Ovaler Rohrdurchmesser
(mm)  (cm)  (mm)
16  6,0  15
20  7,0  19
25  9,0  24
32  12  30
40  16,0  37
50  20,0  47
63  22,0  59
75  26,0  71
63 und 75 mm mit geeigneten Biegematrizen und maximal
30 Grad.
Der angegebene
Biegeradius bezieht sich auf die Innenseite
des Bogens gemäß EN 10255.
Die Bogeninnenseite darf weder Eindrücke noch
Stauchungen aufweisen.
Der Schutzmantel darf nicht beschädigt werden.

**02.03.1 Rohr Mehrschichtverbundwerkstoff Heizungswasser AD 26mm Ringe Wärmedämmung 100% GEG**
STLB-Bau 2026-04 041
Rohrleitung aus Mehrschichtverbundwerkstoff, für Heizungswasser, Außendurchmesser 26 mm, sauerstoffdicht, max. Betriebstemperatur 95 Grad C, max. Betriebsüberdruck 0,6 MPa (6 bar), in Ringen, mit werkseitig aufgebrachter Wärmedämmung gemäß Gebäudeenergiegesetz (GEG) 100 %, einschl. Klebe- und Dichtungsmittel, sowie Herstellen der Verbindungen, Form- und Verbindungsstücke werden gesondert vergütet, besondere Rohrbefestigungen werden gesondert vergütet, Verlegung in Gebäuden, Arbeitshöhe des Montageortes bis 3,5 m über der Standfläche des hierfür erforderlichen Gerüstes,
Hersteller und Typ '....................................................'
vom Bieter einzutragen.
Menge: 20,000 m
Zeitansatz: 0,23

**02.03.2 Rohr Mehrschichtverbundwerkstoff Heizungswasser AD 32mm Ringe Wärmedämmung 100% GEG**
STLB-Bau 2026-04 041
Rohrleitung aus Mehrschichtverbundwerkstoff, für Heizungswasser, Außendurchmesser 32 mm, sauerstoffdicht, max. Betriebstemperatur 95 Grad C, max. Betriebsüberdruck 0,6 MPa (6 bar), in Ringen, mit werkseitig aufgebrachter Wärmedämmung gemäß Gebäudeenergiegesetz (GEG) 100 %, einschl. Klebe- und Dichtungsmittel, sowie Herstellen der Verbindungen, Form- und Verbindungsstücke werden gesondert vergütet, besondere Rohrbefestigungen werden gesondert vergütet, Verlegung in Gebäuden, Arbeitshöhe des Montageortes bis 3,5 m über der Standfläche des hierfür erforderlichen Gerüstes,
Hersteller und Typ '....................................................'
vom Bieter einzutragen.
Menge: 15,000 m
Zeitansatz: 0,24

**02.03.3 Rohr Mehrschichtverbundwerkstoff Heizungswasser AD 40mm Wärmedämmung 100% GEG**
STLB-Bau 2026-04 041
Rohrleitung aus Mehrschichtverbundwerkstoff, für Heizungswasser, Außendurchmesser 40 mm, sauerstoffdicht, max. Betriebstemperatur 95 Grad C, max. Betriebsüberdruck 0,6 MPa (6 bar), mit werkseitig aufgebrachter Wärmedämmung gemäß Gebäudeenergiegesetz (GEG) 100 %, einschl. Klebe- und Dichtungsmittel, sowie Herstellen der Verbindungen, Form- und Verbindungsstücke werden gesondert vergütet, besondere Rohrbefestigungen werden gesondert vergütet, Verlegung in Gebäuden, Arbeitshöhe des Montageortes bis 3,5 m über der Standfläche des hierfür erforderlichen Gerüstes,
Hersteller und Typ '....................................................'
vom Bieter einzutragen.
Menge: 150,000 m
Zeitansatz: 0,24

**02.03.4 Winkel 90Grad Messing Heizungswasser Durchm. 20mm**
STLB-Bau 2026-04 041
Winkel, 90 Grad, aus Messing, für Rohrleitung aus Mehrschichtverbundwerkstoff, für Heizungswasser, Durchmesser 20 mm,
Hersteller und Typ '....................................................'
vom Bieter einzutragen.
Menge: 10,000 St
Zeitansatz: 0,11

**02.03.5 Winkel 90Grad Messing Heizungswasser Durchm. 25mm**
STLB-Bau 2026-04 041
Winkel, 90 Grad, aus Messing, für Rohrleitung aus Mehrschichtverbundwerkstoff, für Heizungswasser, Durchmesser 25 mm,
Hersteller und Typ '....................................................'
vom Bieter einzutragen.
Menge: 10,000 St
Zeitansatz: 0,12

**02.03.6 Winkel 90Grad Messing Heizungswasser Durchm. 32mm**
STLB-Bau 2026-04 041
Winkel, 90 Grad, aus Messing, für Rohrleitung aus Mehrschichtverbundwerkstoff, für Heizungswasser, Durchmesser 32 mm,
Hersteller und Typ '....................................................'
vom Bieter einzutragen.
Menge: 12,000 St
Zeitansatz: 0,14

**02.03.7 T-Stück reduziert Messing Heizungswasser Durchm. 32mm x 25mm**
STLB-Bau 2026-04 041
T-Stück, reduziert, aus Messing, für Rohrleitung aus Mehrschichtverbundwerkstoff, für Heizungswasser, Durchmesser 32 mm, 2. Durchmesser 25 mm,
Hersteller und Typ '....................................................'
vom Bieter einzutragen.
Menge: 2,000 St
Zeitansatz: 0,19

**02.03.8 Reduzierstück Messing Heizungswasser Durchm. 25mm x 20mm**
STLB-Bau 2026-04 041
Reduzierstück, aus Messing, für Rohrleitung aus Mehrschichtverbundwerkstoff, für Heizungswasser, Durchmesser 25 mm, 2. Durchmesser 20 mm,
Hersteller und Typ '....................................................'
vom Bieter einzutragen.
Menge: 4,000 St
Zeitansatz: 0,11

**02.03.9 Übergangsverschraubung Messing IG Heizungswasser Durchm. 25mm Rp1**
STLB-Bau 2026-04 041
Übergangsverschraubung, aus Messing, mit Innengewinde, für Rohrleitung aus Mehrschichtverbundwerkstoff, für Heizungswasser, Durchmesser 25 mm, Gewindeanschluss Rp 1,
Hersteller und Typ '....................................................'
vom Bieter einzutragen.
Menge: 8,000 St
Zeitansatz: 0,16

**02.03.10 Übergangsverschraubung Messing AG Heizungswasser Durchm. 25mm R1**
STLB-Bau 2026-04 041
Übergangsverschraubung, aus Messing, mit Außengewinde, für Rohrleitung aus Mehrschichtverbundwerkstoff, für Heizungswasser, Durchmesser 25 mm, Gewindeanschluss R 1,
Hersteller und Typ '....................................................'
vom Bieter einzutragen.
Menge: 8,000 St
Zeitansatz: 0,16

**02.03.11 Rohrschelle Stahl verz L bis 0,5m DN20**
STLB-Bau 2026-04 042
Rohraufhängung als Rohrschelle, aus verzinktem Stahl, mit schalldämmenden Einlagen, Anforderungen entsprechend DIN 4109-1, Länge Aufhängung bis 0,5 m, Befestigung mit Gewindestäben, mit bauaufsichtlich zugelassenen Dübeln, einschl. Bohrarbeiten, Befestigungsuntergrund Beton, Rohr aus Präzisionsstahl, DN 20, für Trinkwasser DIN 1988-200,
Hersteller und Typ '....................................................'
vom Bieter einzutragen.
Menge: 5,000 St
Zeitansatz: 0,13

**02.03.12 Rohrschelle Stahl verz L bis 0,5m DN25**
STLB-Bau 2026-04 042
Rohraufhängung als Rohrschelle, aus verzinktem Stahl, mit schalldämmenden Einlagen, Anforderungen entsprechend DIN 4109-1, Länge Aufhängung bis 0,5 m, Befestigung mit Gewindestäben, mit bauaufsichtlich zugelassenen Dübeln, einschl. Bohrarbeiten, Befestigungsuntergrund Beton, Rohr aus Präzisionsstahl, DN 25, für Trinkwasser DIN 1988-200,
Hersteller und Typ '....................................................'
vom Bieter einzutragen.
Menge: 5,000 St
Zeitansatz: 0,13

**02.03.13 Rohrschelle Stahl verz L bis 0,5m DN32**
STLB-Bau 2026-04 042
Rohraufhängung als Rohrschelle, aus verzinktem Stahl, mit schalldämmenden Einlagen, Anforderungen entsprechend DIN 4109-1, Länge Aufhängung bis 0,5 m, Befestigung mit Gewindestäben, mit bauaufsichtlich zugelassenen Dübeln, einschl. Bohrarbeiten, Befestigungsuntergrund Beton, Rohr aus Präzisionsstahl, DN 32, für Trinkwasser DIN 1988-200,
Hersteller und Typ '....................................................'
vom Bieter einzutragen.
Menge: 30,000 St
Zeitansatz: 0,13

**02.03.14 Form-Hohlprofilstahlkonstruktion Stahl verz Stütz-Hänge-Trag-Sonderbefestigung**
STLB-Bau 2026-04 042
Form-/Hohlprofilstahlkonstruktion, aus verzinktem Stahl, für Stütz-, Hänge-, Trag- und Sonderbefestigung,
Hersteller und Typ '....................................................'
vom Bieter einzutragen.
Menge: 20,000 kg
Zeitansatz: 0,16

**02.03.15 Füll- und Entleerungs-Kugelhahn 1/2"**
Füll- und Entleerungs-Kugelhahn 1"
aus Messing, mit Schlauchverschraubung, Verschlusskappe
und selbstdichtendem Außengewinde
Hersteller und Typ '....................................................'
vom Bieter einzutragen.
Menge: 2,000 St

**02.03.16 Kugelhahn Rotguss PN6 DN32 Dämmschalen**
STLB-Bau 2026-04 041
Kugelhahn, Durchgangsform, mit Muffenanschluss, Gehäuse aus Rotguss, Betätigung mit Hebel, Nenndruck 0,6 MPa (6 bar), DN 32, mit Dämmschalen,
Hersteller und Typ '....................................................'
vom Bieter einzutragen.
Menge: 2,000 St
Zeitansatz: 0,36

**02.03.17 Manometer für geschlossene Heizungsanlagen**
Manometer für geschlossene Heizungsanlagen
Verstellbarer Markenanzeiger · Skala bis 4 bar
Anschluss 1/2" rückseitig mit Ventil.
Hersteller und Typ '....................................................'
vom Bieter einzutragen.
Menge: 1,000 St

**02.03.18 Bogen flexibler Elastomerschaum Wärmedämmung Rohr DN20 Gebäude 0,033W/(mK) D 30mm**
STLB-Bau 2026-04 047
Bogen aus flexiblem Elastomerschaum DIN EN 14304, Wärmedämmung DIN 4140 an haus- und betriebstechnischen Anlagen, an Rohrleitung, DN 20, im Gebäude, Baustoffklasse DIN 4102-1 B1 (schwerentflammbar), Wärmeleitfähigkeit 0,033 W/(mK) bei 40 Grad C Mitteltemperatur DIN EN 12667, Dämmschichtdicke 30 mm, Arbeitshöhe des Montageortes bis 3,5 m über der Standfläche des hierfür erforderlichen Gerüstes,
Hersteller und Typ '....................................................'
vom Bieter einzutragen.
Menge: 10,000 St
Zeitansatz: 0,05

**02.03.19 Bogen flexibler Elastomerschaum Wärmedämmung Rohr DN32 Gebäude 0,033W/(mK) D 40mm**
STLB-Bau 2026-04 047
Bogen aus flexiblem Elastomerschaum DIN EN 14304, Wärmedämmung DIN 4140 an haus- und betriebstechnischen Anlagen, an Rohrleitung, DN 32, im Gebäude, Baustoffklasse DIN 4102-1 B1 (schwerentflammbar), Wärmeleitfähigkeit 0,033 W/(mK) bei 40 Grad C Mitteltemperatur DIN EN 12667, Dämmschichtdicke 40 mm, Arbeitshöhe des Montageortes bis 3,5 m über der Standfläche des hierfür erforderlichen Gerüstes,
Hersteller und Typ '....................................................'
vom Bieter einzutragen.
Menge: 10,000 St
Zeitansatz: 0,05

**02.03.20 Bogen flexibler Elastomerschaum Wärmedämmung Rohr DN40 Gebäude 0,033W/(mK) D 40mm**
STLB-Bau 2026-04 047
Bogen aus flexiblem Elastomerschaum DIN EN 14304, Wärmedämmung DIN 4140 an haus- und betriebstechnischen Anlagen, an Rohrleitung, DN 40, im Gebäude, Baustoffklasse DIN 4102-1 B1 (schwerentflammbar), Wärmeleitfähigkeit 0,033 W/(mK) bei 40 Grad C Mitteltemperatur DIN EN 12667, Dämmschichtdicke 40 mm, Arbeitshöhe des Montageortes bis 3,5 m über der Standfläche des hierfür erforderlichen Gerüstes,
Hersteller und Typ '....................................................'
vom Bieter einzutragen.
Menge: 12,000 St
Zeitansatz: 0,05

**02.03.21 T-Stück flexibler Elastomerschaum Wärmedämmung Rohr DN32 Gebäude 0,033W/(mK) D 40mm**
STLB-Bau 2026-04 047
T-Stück aus flexiblem Elastomerschaum DIN EN 14304, Wärmedämmung DIN 4140 an haus- und betriebstechnischen Anlagen, an Rohrleitung, DN 32, im Gebäude, Baustoffklasse DIN 4102-1 B1 (schwerentflammbar), Wärmeleitfähigkeit 0,033 W/(mK) bei 40 Grad C Mitteltemperatur DIN EN 12667, Dämmschichtdicke 40 mm, Arbeitshöhe des Montageortes bis 3,5 m über der Standfläche des hierfür erforderlichen Gerüstes,
Hersteller und Typ '....................................................'
vom Bieter einzutragen.
Menge: 4,000 St
Zeitansatz: 0,05

**02.03.22 Übergangsstück flexibler Elastomerschaum Wärmedämmung Rohr DN32 Gebäude 0,033W/(mK) D 40mm**
STLB-Bau 2026-04 047
Übergangsstück aus flexiblem Elastomerschaum DIN EN 14304, Wärmedämmung DIN 4140 an haus- und betriebstechnischen Anlagen, an Rohrleitung, DN 32, im Gebäude, Baustoffklasse DIN 4102-1 B1 (schwerentflammbar), Wärmeleitfähigkeit 0,033 W/(mK) bei 40 Grad C Mitteltemperatur DIN EN 12667, Dämmschichtdicke 40 mm, Arbeitshöhe des Montageortes bis 3,5 m über der Standfläche des hierfür erforderlichen Gerüstes,
Hersteller und Typ '....................................................'
vom Bieter einzutragen.
Menge: 8,000 St
Zeitansatz: 0,05

**02.03.23 Übergangsstück flexibler Elastomerschaum Wärmedämmung Rohr DN40 Gebäude 0,033W/(mK) D 40mm**
STLB-Bau 2026-04 047
Übergangsstück aus flexiblem Elastomerschaum DIN EN 14304, Wärmedämmung DIN 4140 an haus- und betriebstechnischen Anlagen, an Rohrleitung, DN 40, im Gebäude, Baustoffklasse DIN 4102-1 B1 (schwerentflammbar), Wärmeleitfähigkeit 0,033 W/(mK) bei 40 Grad C Mitteltemperatur DIN EN 12667, Dämmschichtdicke 40 mm, Arbeitshöhe des Montageortes bis 3,5 m über der Standfläche des hierfür erforderlichen Gerüstes,
Hersteller und Typ '....................................................'
vom Bieter einzutragen.
Menge: 8,000 St
Zeitansatz: 0,05

**02.03.24 Kernbohrung Beton Durchm. 50-100mm T 17,5-20cm Geräteeinsatz mgl. nich t schadstoffbelastet**
STLB-Bau 2025-10 084
Kernbohrung, Untergrundfläche waagerecht, Bohrkernsicherung nicht erforderlich, aus unbewehrtem Beton, Normalbeton, Bohrdurchmesser über 50 bis 100 mm, Bohrtiefe über 17,5 bis 20 cm, nicht schadstoffbelastet,
Abfall ist nicht gefährlich, Zuordnung LAGA Z 0 (uneingeschränkter Einbau), Wichte des Abbruchstoffes DIN EN 1991-1-1 24 kN/m3,
Geräteeinsatz ist möglich, max. Gesamtgewicht bis 5 t, Ausführung innerhalb des Bauwerks, Ausführung im Erdgeschoss,
aufgenommene Stoffe sammeln, ohne Zerkleinerung, auf LKW des AN laden,
die Entsorgung wird gesondert vergütet.
Menge: 2,000 St
Zeitansatz: 0,41

**02.03.25 Kernbohrung Beton Durchm. 100-150mm T 17,5-20cm Geräteeinsatz mgl. nic ht schadstoffbelastet**
STLB-Bau 2025-10 084
Kernbohrung, Untergrundfläche waagerecht, Bohrkernsicherung nicht erforderlich, aus unbewehrtem Beton, Normalbeton, Bohrdurchmesser über 100 bis 150 mm, Bohrtiefe über 17,5 bis 20 cm, nicht schadstoffbelastet,
Abfall ist nicht gefährlich, Zuordnung LAGA Z 0 (uneingeschränkter Einbau), Wichte des Abbruchstoffes DIN EN 1991-1-1 24 kN/m3,
Geräteeinsatz ist möglich, max. Gesamtgewicht bis 5 t, Ausführung innerhalb des Bauwerks, Ausführung im Erdgeschoss,
aufgenommene Stoffe sammeln, ohne Zerkleinerung, auf LKW des AN laden,
die Entsorgung wird gesondert vergütet.
Menge: 4,000 St
Zeitansatz: 0,47

**02.03.26 Kernbohrung Beton Durchm. 200-250mm T 17,5-20cm nicht schadstoffbelastet Geräteeinsatz mgl. Stoffe**
STLB-Bau 2025-10 084
Kernbohrung, Untergrundfläche waagerecht, Bohrkernsicherung nicht erforderlich, aus unbewehrtem Beton, Normalbeton, Bohrdurchmesser über 200 bis 250 mm, Bohrtiefe über 17,5 bis 20 cm, nicht schadstoffbelastet,
Abfall ist nicht gefährlich, Zuordnung LAGA Z 0 (uneingeschränkter Einbau), Wichte des Abbruchstoffes DIN EN 1991-1-1 24 kN/m3,
Geräteeinsatz ist möglich, max. Gesamtgewicht bis 5 t, Ausführung innerhalb des Bauwerks, Ausführung im Erdgeschoss,
aufgenommene Stoffe sammeln, ohne Zerkleinerung, auf LKW des AN laden,
die Entsorgung wird gesondert vergütet.
Menge: 4,000 St
Zeitansatz: 0,59

**02.03.27 Öffnung schließen Mörtel MGII 50-100cm2 T 20-25cm**
STLB-Bau 2025-10 012
Öffnung schließen, Ausführung in waagerechter Fläche,
mit Mörtel M 2,5, Querschnitt über 50 bis 100 cm2, Tiefe über 20 bis 25 cm, Arbeitshöhe bis 3,5 m.
Menge: 4,000 St
Zeitansatz: 0,30

**02.03.28 Öffnung schließen Mörtel MGII 150-200cm2 T 20-25cm**
STLB-Bau 2025-10 012
Öffnung schließen, Ausführung in waagerechter Fläche,
mit Mörtel M 2,5, Querschnitt über 150 bis 200 cm2, Tiefe über 20 bis 25 cm, Arbeitshöhe bis 3,5 m.
Menge: 4,000 St
Zeitansatz: 0,38

**02.03.29 Heizanlage befüllen Wasser entsalzt**
STLB-Bau 2025-10 040
Befüllung der Heizanlage mit entsalztem Wasser,
Leitfähigkeit nach VDI 2035 Blatt 2 bis '30'
  myS/cm, Fließdruck 2 bar, Nachweis des zulässigen pH-Wertes im Anlagenwasser im Bereich von 8,2 bis 9,5 8 bis 12 Wochen nach Inbetriebnahme VDI 2035 Blatt 1, einschl. Messprotokoll/Betriebsbuch VDI 2035 Blatt 1.
Menge: 1,000 m3

**02.03.30 Entleeren, Spülen, Entlüftung und Druckprobe**
Entleeren, Spülen, Entlüftung und Druckprobe
der Heizungskomponenten, Kontrolle des Füllwassers.
Menge: 1,000 St

**02.03.31 Gesamtinbetriebnahme der Heizungskomponenten**
Gesamtinbetriebnahme der Heizungskomponenten
Einregulierung und Inbetriebnahme mit Leistungsmessungen
und Dichtheitsprüfung nach Füllen der Anlage nach DIN 4756,
Erstellung eines Einsatzberichtes,
Übergabe der Anlage mit Einweisung des Bedienungspersonals.
Menge: 1,000 St

#### Bereich 02.04 Flächenheizung

**02.04.1 Reinigen des Untergrundes**
Reinigen des Untergrundes
von grober Verschmutzung
Beton- und Mörtelreste, einschl. Entsorgung des
Materials.
Oberfläche mit einem Industriesauger absaugen.
Menge: 250,000 m²

**02.04.2 Trittschalldämmschicht PS-Hartschaum EPS 3kN/m2 20-2mm 0,044W/(mK) DES Kunststoffgewebe**
STLB-Bau 2026-04 025
Trittschalldämmschicht aus Polystyrol-Hartschaum EPS DIN EN 13163, lotrechte Nutzlasten (Einzellasten bis 2 kN, Flächenlasten bis 3 kN/m2), als Bahn, Lieferdicke 20 mm, Stufe Zusammendrückbarkeit kleiner gleich 2 mm (CP 2) DIN 4108-10, Bemessungswert der Wärmeleitfähigkeit max. 0,044 W/(mK), Nennwert der Wärmeleitfähigkeit max. 0,042 W/(mK), geringe Zusammendrückbarkeit - sg, Anwendungsgebiet DIN 4108-10 DES, auf Wärmedämmschicht, als Unterlage für Heizestrich, Kaschierung mit Kunststoffgewebe, zur Befestigung der Fußbodenheizungsrohre mit Tackerklammern,
Hersteller und Typ '....................................................'
vom Bieter einzutragen.
Menge: 250,000 m2
Zeitansatz: 0,06

**02.04.3 Zusatz Wärmedämmung EPS 30**
Zusatz Wärmedämmung EPS 30
Hersteller und Typ '....................................................'
vom Bieter einzutragen.
Menge: 250,000 m²

**02.04.4 Klebeband**
Klebeband
Hersteller und Typ '....................................................'
vom Bieter einzutragen.
Menge: 5,000 St

**02.04.5 Randdämmstreifen 150 mm x 8 mm selbsklebend**
Randdämmstreifen 150 mm x 8 mm selbsklebend
Hersteller und Typ '....................................................'
vom Bieter einzutragen.
Menge: 300,000 m

**02.04.6 Heizrohre duo-flex PE-Xa 17 x 2 mm, 240m Rolle**
Heizrohre PE-Xa 17 x 2 mm, 240m Rolle
Hersteller und Typ '....................................................'
vom Bieter einzutragen.
Menge: 1800,000 m

**02.04.7 Heizrohrhalter**
Heizrohrhalter als Tackerklemmen
Hersteller und Typ '....................................................'
vom Bieter einzutragen.
Menge: 6800,000 St

**02.04.8 Verteiler für 12 Heizkreise**
Verteiler für 12 Heizkreise
Hersteller und Typ '....................................................'
vom Bieter einzutragen.
Menge: 2,000 St

**02.04.9 Verteilerschränke "Unterputz" weiss 10-12 Heizkreise**
Verteilerschränke "Unterputz" weiss 10-12 Heizkreise

Höhe : 770-910 mm
Tiefe : 90-140 mm
Breite : 1070 mm
Nischenhöhe: OK Estrich + 620 mm
Nischenbreite: 1070 mm
Abmessung: Breite Schrank innen : 1070 mm
Breite Rahmen aussen : 1090 mm
Hersteller und Typ '....................................................'
vom Bieter einzutragen.
Menge: 2,000 St

**02.04.10 Adapter Klemmverbinder 3/4" 17 x 2 mm Kunststoff-Rohr**
Adapter Klemmverbinder 3/4" 17 x 2 mm Kunststoff-Rohr
Hersteller und Typ '....................................................'
vom Bieter einzutragen.
Menge: 32,000 St

**02.04.11 Heizrohrführungsbogen 90° 14 -17 mm**
Heizrohrführungsbogen 90° 14 -17 mm
Hersteller und Typ '....................................................'
vom Bieter einzutragen.
Menge: 40,000 St

**02.04.12 Raumregler 230 V**
Raumregler  für einbau in Unterputzdose 230 V
Einstellskala Versteckt
Regelverhalten auf/zu
Abmessungen 86 x 86 x
29 mm (L x B x H),
Schutzart IP20,
Schutzklasse 2
(230 V).
Hersteller und Typ '....................................................'
vom Bieter einzutragen.
Menge: 14,000 St

**02.04.13 Stellantrieb 230 V**
Stellantrieb, 230 V
passend für v.g. Regler
Schließkraft 100 N, zur Ansteuerung
der Ventile mittels 2-Punkt-Signal,
werkzeugfreie Steckmontage durch
Adapterring, stromlos geschlossen -
bei Auslieferung jedoch offen zur
einfacheren Montage und Inbetriebnahme, Stellweg 4 mm.

Technische Daten 230 V
Schutzklasse II -
Schutzart IP 54
Einschaltstrom 550 mA
(max. 100 ms)
Betriebsleistung 1 W
Hersteller und Typ '....................................................'
vom Bieter einzutragen.
Menge: 14,000 St

**02.04.14 Strangdifferenzdruckregler/Dynamisches Regelventil**
Strangdifferenzdruckregler/Dynamisches Regelventil
Druckunabhängiges Regelventil
AB-QM + Absperrventil MSV-S
automatisches Kombiventil für Regelung
und hydraulischen Abgleich. Regelung bei
gleichbleibend hoher Ventilautorität des
integrierten Regelventils. Auch
einsetzbar als Durchflussregler für
hydraulischen Abgleich. Vorbereitet zur
Aufnahme eines Stellantriebes für die
Raumtemperaturregelung. Einstellung des
Volumenstromes direkt am Ventil ohne
aufwändige Einregulierung. Einbau im
Vor- oder Rücklauf.
Mit integrierter Absperrung.
Ausführung ohne Messnippel.
Medientemperatur: -10 bis 120 C
Nenndruck: PN 16
Nennweite: DN 20
Anschluß: G 1 A
KVS-Wert (m3/h) ---
Durchflussbereich (l/h): 180 - 900
Hersteller und Typ '....................................................'
vom Bieter einzutragen.
Menge: 2,000 St

**02.04.15 Messstellen-Markierung**
Messstellen-Markierung
Hersteller und Typ '....................................................'
vom Bieter einzutragen.
Menge: 10,000 St

**02.04.16 Dehnfugenprofil**
Dehnfugenprofil
Hersteller und Typ '....................................................'
vom Bieter einzutragen.
Menge: 20,000 m

**02.04.17 Schutzrohr 25/20 längsgeschlitzt**
Schutzrohr 25/20 längsgeschlitzt
Hersteller und Typ '....................................................'
vom Bieter einzutragen.
Menge: 20,000 St

**02.04.18 Hydraulischer Abgleich**
*** Pauschalposition
Hydraulischer Abgleich
aller Fußbodenheizflächen, Einstellung der
Drosselorgane,Füllen und Entlüften der Gesamtanlage
Menge: 1,000 psch

#### Bereich 02.08 Stundenlohnarbeiten, Sonstiges

**02.08.1 Obermonteur/-in sämtliche Kosten/Zuschläge**
STLB-Bau 2025-10 091
Stundenlohnarbeiten durch Obermonteur/-in
der Verrechnungssatz für die jeweilige Arbeitskraft umfasst sämtliche Aufwendungen wie Lohn- und Gehaltskosten, Lohn- und Gehaltsnebenkosten, Zuschläge, lohngebundene und lohnabhängige Kosten, sonstige Sozialkosten, Gemeinkosten, Wagnis und Gewinn.
Menge: 10,000 h

**02.08.2 Monteur/-in sämtliche Kosten/Zuschläge**
STLB-Bau 2025-10 091
Stundenlohnarbeiten durch Monteur/-in
der Verrechnungssatz für die jeweilige Arbeitskraft umfasst sämtliche Aufwendungen wie Lohn- und Gehaltskosten, Lohn- und Gehaltsnebenkosten, Zuschläge, lohngebundene und lohnabhängige Kosten, sonstige Sozialkosten, Gemeinkosten, Wagnis und Gewinn.
Menge: 10,000 h

**02.08.3 Bauhelfer/-in sämtliche Kosten/Zuschläge**
STLB-Bau 2025-10 091
Stundenlohnarbeiten durch Bauhelfer/-in
der Verrechnungssatz für die jeweilige Arbeitskraft umfasst sämtliche Aufwendungen wie Lohn- und Gehaltskosten, Lohn- und Gehaltsnebenkosten, Zuschläge, lohngebundene und lohnabhängige Kosten, sonstige Sozialkosten, Gemeinkosten, Wagnis und Gewinn.
Menge: 10,000 h

**02.08.4 Bohrhammer Werkzeug Bedienungspersonal bis 0,25kW**
STLB-Bau 2025-10 091
Bohrhammer einschl. Werkzeug, mit Bedienungspersonal, einsetzen,
der Verrechnungssatz für die jeweilige Arbeitskraft umfasst sämtliche Aufwendungen wie Lohn- und Gehaltskosten, Lohn- und Gehaltsnebenkosten, Zuschläge, lohngebundene und lohnabhängige Kosten, sonstige Sozialkosten, Gemeinkosten, Wagnis und Gewinn,
der Verrechnungssatz für das Gerät umfasst sämtliche Aufwendungen für den Betrieb, Gemeinkosten, Wagnis und Gewinn, Leistung bis 0,25 kW.
Menge: 5,000 h

**02.08.5 Bezeichnungsschild mehrschichtig Kunststoff H 40mm B 100mm Schildträger Spannband**
STLB-Bau 2025-10 042
Bezeichnungsschild, Farbe und Beschriftung nach Angaben des AG, aus mehrschichtigem Kunststoff, Beschriftung 2-zeilig, geprägt, rechteckig, Höhe 40 mm, Breite 100 mm, Befestigung mit Schildträger aus verzinktem Stahl, Halter und Spannband, Befestigungsuntergrund Rohrleitung.
Menge: 5,000 St
Zeitansatz: 0,04

**02.08.6 Farbkennzeichnung durchgehend Richtungspfeile**
STLB-Bau 2025-10 041
Farbkennzeichnung DIN 2403 der Trinkwasserleitung, kalt, Kennzeichnung durchgehend und Angabe der Fließrichtung durch Richtungspfeile.
Menge: 5,000 St

**02.08.7 Farbkennzeichnung durchgehend Richtungspfeile**
STLB-Bau 2025-10 041
Farbkennzeichnung DIN 2403 der Trinkwasserleitung, warm, Kennzeichnung durchgehend und Angabe der Fließrichtung durch Richtungspfeile.
Menge: 5,000 St

**02.08.8 Erstellung von Bestands- und Revisionsunterlagen**
*** Pauschalposition
Erstellung von Bestands- und Revisionsunterlagen
in Ergänzung zu VOB C, DIN 18380/381, Ziffer 3.7.

Hierzu gehören folgende Bestandteile:

Revisionszeichnungen 3-fach
Sie sind im gleichen Maßstab und gleichen Umfang wie
die Ausführungszeichnungen zu fertigen, farbig zu
plotten und falls erforderlich, durch Detailpläne zu
ergänzen.

Verzeichnis der Hauptbestandteile als Geräteliste mit
Ersatzteilliste: 3-fach

Sämtliche Pläne und Unterlagen sind in Mappen oder
Ordner,systematisch geordnet, mit Inhaltsverzeichnis,
zu übergeben.

Alle CAD-Pläne sind auf Datenträger zu übergeben.
Das Datenträgerformat ist mit dem Bauherrn / Ing.-Büro
abzustimmen.
Menge: 1,000 psch

*Hinweis: Nachfolgende Wartungen*
Nachfolgende Wartungen

sollen auf Basis der AMEV sowie der
DIN 1986, DIN-EN 806, DIN-EN 14898,DVGW G 465,DVGW G 460, DVGW G 460

**02.08.9 Wartungsvertrag 1. Betriebsjahr**
*** Pauschalposition
Wartungsvertrag aller Abwasser-, Wasser- und Gasanlagen Anlagen

Wartung im Rahmen der Gewährleistungsfrist.

Der eingesetzte Preis gilt als Festpreis für die
das erste Betriebsjahr
(Gewährleistung beginnend nach Abnahme des Gewerkes)

In die Einheitspreise sind sämtliche anfallende Kosten
wie Fahrgelder, Spesen, usw. einzurechnen.

Entsprechend den Wartungskarten der AMEV.

Das wirtschaftlichste Gesamtangebot wird unter Einbeziehung der Wartungsleistungen ermittelt.
Aus diesem Grund wird in dieser Position die Wartung abgefragt, bei der Ermittlung des wirtschaftlichsten Gesamtangebotes mitgewertet, aber mit Erteilung des Auftrags für die Herstellung der Anlage nicht beauftragt!
Menge: 1,000 psch

**02.08.10 Wartungsvertrag 2. Betriebsjahr**
*** Pauschalposition
Wartungsvertrag aller Abwasser-, Wasser- und Gasanlagen Anlagen

Wartung im Rahmen der Gewährleistungsfrist.

Der eingesetzte Preis gilt als Festpreis für die
das zweite Betriebsjahr

In die Einheitspreise sind sämtliche anfallende Kosten
wie Fahrgelder, Spesen, usw. einzurechnen.

Entsprechend den Wartungskarten der AMEV.

Das wirtschaftlichste Gesamtangebot wird unter Einbeziehung der Wartungsleistungen ermittelt.
Aus diesem Grund wird in dieser Position die Wartung abgefragt, bei der Ermittlung des wirtschaftlichsten Gesamtangebotes mitgewertet, aber mit Erteilung des Auftrags für die Herstellung der Anlage nicht beauftragt!
Menge: 1,000 psch

**02.08.11 Wartungsvertrag 3. Betriebsjahr**
*** Pauschalposition
Wartungsvertrag aller Abwasser-, Wasser- und Gasanlagen Anlagen

Wartung im Rahmen der Gewährleistungsfrist.

Der eingesetzte Preis gilt als Festpreis für die
das dritte Betriebsjahr

In die Einheitspreise sind sämtliche anfallende Kosten
wie Fahrgelder, Spesen, usw. einzurechnen.

Entsprechend den Wartungskarten der AMEV.

Das wirtschaftlichste Gesamtangebot wird unter Einbeziehung der Wartungsleistungen ermittelt.
Aus diesem Grund wird in dieser Position die Wartung abgefragt, bei der Ermittlung des wirtschaftlichsten Gesamtangebotes mitgewertet, aber mit Erteilung des Auftrags für die Herstellung der Anlage nicht beauftragt!
Menge: 1,000 psch

**02.08.12 Wartungsvertrag 4. Betriebsjahr**
*** Pauschalposition
Wartungsvertrag aller Abwasser-, Wasser- und Gasanlagen Anlagen

Wartung im Rahmen der Gewährleistungsfrist.

Der eingesetzte Preis gilt als Festpreis für die
das vierte Betriebsjahr

In die Einheitspreise sind sämtliche anfallende Kosten
wie Fahrgelder, Spesen, usw. einzurechnen.

Entsprechend den Wartungskarten der AMEV.

Das wirtschaftlichste Gesamtangebot wird unter Einbeziehung der Wartungsleistungen ermittelt.
Aus diesem Grund wird in dieser Position die Wartung abgefragt, bei der Ermittlung des wirtschaftlichsten Gesamtangebotes mitgewertet, aber mit Erteilung des Auftrags für die Herstellung der Anlage nicht beauftragt!
Menge: 1,000 psch

USt %: 19,00
